# Preparació de superfície metàl·lica, per repintar

- Propietat de l'arxiu: CYPE INGENIEROS, S.A.
- Format: FIEBDC-3/2002
- Divisa: EUR
- Costos indirectes: 3.00 %
- IVA: 21.00 %

## R Revestiments i extradossats

### RY Preparacions, proteccions, reparacions i reforços de revestiments

#### RYP Preparacions

**RYP006** m² Preparació de superfície metàl·lica, per repintar.
Preparació de superfície metàl·lica, amb capes de pintura en bon estat, mitjançant neteja de la superfície amb alcohol, impregnant la pintura existent, eliminant-la amb espàtula o paper de vidre una vegada reblanida, per procedir posteriorment al seu repintat.
Inclou: Eliminació de la pintura existent. Neteja de la superfície.
Criteri d'amidament de projecte: Superfície mesurada segons documentació gràfica de Projecte.
Criteri de mesura d'obra: Es mesurarà la superfície realment executada segons especificacions de Projecte.

| Codi | Ut | Descripció | Rendiment | Preu | Import |
|---|---|---|---|---|---|
| mt08lim100 | l | Alcohol metílic, per a neteja i decapat superficial de pintures. (material) | 0.150 | 1.26 | 0.19 |
| op00dec010 |  | Decapador. | 1.000 | 0.00 | 0.00 |
| mo038 | h | Oficial 1ª pintor. (mà d'obra) | 0.662 | 28.42 | 18.81 |
| % | % | Costos directes complementaris | 2 % | 19.00 | 0.38 |
|  |  | Costos directes |  |  | 19.38 |
