# Preparació de superfície metàl·lica mitjançant projecció en sec de material abrasiu

- Propietat de l'arxiu: CYPE INGENIEROS, S.A.
- Format: FIEBDC-3/2002
- Divisa: EUR
- Costos indirectes: 3.00 %
- IVA: 21.00 %

## R Revestiments i extradossats

### RY Preparacions, proteccions, reparacions i reforços de revestiments

#### RYP Preparacions

**RYP050** m² Preparació de superfície metàl·lica mitjançant projecció en sec de material abrasiu.
Preparació de superfície metàl·lica mitjançant projecció en sec de material abrasiu format per partícules de silicat d'alumini, fins a arribar a un grau de preparació Sa 2 segons UNE-EN ISO 8501-1, eliminant gairebé tota la capa de laminació, l'òxid visible i les partícules estranyes del suport, fins a quedar un 66% de la superfície neta i de color gris i neteja posterior amb aspirador de pols, aire comprimit net i sec o raspall net.
Inclou: Muntatge de la protecció contra la pols. Muntatge i preparació de l'equip. Aplicació mecànica del doll de abrasiu. Desmuntatge de l'equip. Neteja de la superfície suport. Retirada i apilament del material projectat i les restes generades. Càrrega del material projectat i les restes generades sobre camió o contenidor.
Criteri d'amidament de projecte: Superfície mesurada segons documentació gràfica de Projecte.
Criteri de mesura d'obra: Es mesurarà la superfície realment executada segons especificacions de Projecte.

| Codi | Ut | Descripció | Rendiment | Preu | Import |
|---|---|---|---|---|---|
| mt08lim010a | kg | Abrasiu para neteja mitjançant doll a pressió, format per partícules de silicat d'alumini. (material) | 1.500 | 0.25 | 0.38 |
| mq08lch010 | h | Equip de raig de sorra a pressió. (maquinària) | 0.162 | 3.20 | 0.52 |
| mq08gel010k | h | Grup electrògen insonoritzat, trifàsic, de 45 kVA de potència. (maquinària) | 0.162 | 5.38 | 0.87 |
| mo112 | h | Peó especialitzat construcció. (mà d'obra) | 0.185 | 24.59 | 4.55 |
| mo113 | h | Peó ordinari construcció. (mà d'obra) | 0.185 | 23.81 | 4.40 |
| % | % | Costos directes complementaris | 2 % | 10.72 | 0.21 |
|  |  | Costos directes |  |  | 10.93 |
