# Reparació de fissures en revestiment exterior, sistema Weberenova Antifisuras "WEBER"

- Propietat de l'arxiu: CYPE INGENIEROS, S.A.
- Format: FIEBDC-3/2002
- Divisa: EUR
- Costos indirectes: 3.00 %
- IVA: 21.00 %

## R Revestiments i extradossats

### RY Preparacions, proteccions, reparacions i reforços de revestiments

#### RYY Reparacions

**RYY050** m² Reparació de fissures en revestiment exterior, sistema Weberenova Antifisuras "WEBER".
Reparació de fissures de fins a 1 mm d'amplada en revestiment exterior, amb el sistema Weberenova Antifisuras, acabat orgànic "WEBER", compost per: emprimació, Weberprim FX15 "WEBER", a base de resines acríliques en dispersió aquosa, càrregues minerals i additius, dues capes del mateix espessor de morter polimèric d'altes prestacions reforçat amb fibres, Webertherm BaseGel, "WEBER", color gris, de 4 mm de gruix total; capa d'acabat de morter orgànic Webertene Advance XS "WEBER", color a escollir, gamma Estándar, acabat gota, sobre emprimació reguladora de l'absorció Webertene Primer "WEBER".
Inclou: Preparació de la superfície suport. Aplicació de l'emprimació. Aplicació del morter base i col·locació de la malla de fibra de vidre en la capa de regularització. Col·locació dels perfils. Resolució dels punts singulars. Formació de juntes. Aplicació de la capa d'acabat. Segellat de junts.
Criteri d'amidament de projecte: Superfície mesurada segons documentació gràfica de Projecte.
Criteri de mesura d'obra: Es mesurarà la superfície realment executada segons especificacions de Projecte.

| Codi | Ut | Descripció | Rendiment | Preu | Import |
|---|---|---|---|---|---|
| mt09moc006c | kg | Emprimació, Weberprim FX15 "WEBER", a base de resines acríliques en dispersió aquosa, càrregues minerals i additius, com pont d'unió. (material) | 0.300 | 5.40 | 1.62 |
| mt28mpc020a | kg | Morter polimèric d'altes prestacions reforçat amb fibres, Webertherm BaseGel, "WEBER", color gris, compost de ciment gris, càrregues minerals, resines hidròfugues redispersables, fibres i additius especials, per a aplicar amb llana, per adherir els panells aïllants i com capa base, tipus GP CSIII W2, segons UNE-EN 998-1. (material) | 6.000 | 0.76 | 4.56 |
| mt28maw050h | m² | Malla de fibra de vidre antiàlcalis, Webertherm Malla 160 "WEBER", de 3,5x3,8 mm de llum de malla, 160 g/m² de massa superficial, 0,52 mm de gruix i de 0,11x50 m, per armar morters. (material) | 1.100 | 1.66 | 1.83 |
| mt28pcc010c | l | Emprimació reguladora de l'absorció Webertene Primer "WEBER", color a escollir, gamma Estándar, a base de copolímers acrílics, càrregues minerals i additius especials, impermeable a l'aigua de pluja i permeable al vapor d'aigua. (material) | 0.450 | 6.94 | 3.12 |
| mt28esc090c | kg | Morter orgànic Webertene Advance XS "WEBER", color a escollir, gamma Estándar, acabat gota, a base de siloxans, càrregues minerals, pigments resistents als rajos UV, fungicides i additius especials. Segons UNE-EN 15824. (material) | 1.500 | 4.26 | 6.39 |
| mt28maw230a | m | Perfil de cantonada Webertherm "WEBER", de PVC, amb malla incorporada de fibra de vidre de 9 i 10 cm d'amplada a cada costat del perfil, per a reforç de cantells. (material) | 0.300 | 1.35 | 0.41 |
| mt28maw250a | m | Perfil de PVC amb malla de fibra de vidre antiàlcalis, Webertherm CF "WEBER", per a formació de goterons. (material) | 0.170 | 5.36 | 0.91 |
| mo039 | h | Oficial 1ª revocador. (mà d'obra) | 0.397 | 29.67 | 11.78 |
| mo111 | h | Peó especialitzat revocador. (mà d'obra) | 0.397 | 26.12 | 10.37 |
| % | % | Costos directes complementaris | 2 % | 40.99 | 0.82 |
|  |  | Costos directes |  |  | 41.81 |
