# Rentaplats

- Propietat de l'arxiu: CYPE INGENIEROS, S.A.
- Format: FIEBDC-3/2002
- Divisa: EUR
- Costos indirectes: 3.00 %
- IVA: 21.00 %

## S Senyalització i equipament

### SC Cuines/eixides

#### SCE Electrodomèstics

**SCE010** U Rentaplats.
Rentavaixelles independent, de 600 mm d'amplada, 845 mm d'altura i 600 mm de profunditat, acabat cromat mat, amb capacitat per a 14 coberts, consum d'energia per 100 cicles del programa Eco 65 kWh, consum d'aigua del programa Eco 9,5 l, classe d'eficiència energètica B, classe d'emissió de soroll aeri B.
Inclou: Replanteig. Col·locació de l'aparell. Connexió a la xarxa d'evacuació. Connexió a la xarxa elèctrica. Comprovació del seu correcte funcionament.
Criteri d'amidament de projecte: Nombre d'unitats previstes, segons documentació gràfica de Projecte.
Criteri de mesura d'obra: Es mesurarà el nombre d'unitats realment col·locades segons especificacions de Projecte.

| Codi | Ut | Descripció | Rendiment | Preu | Import |
|---|---|---|---|---|---|
| mt32lav010hxaa | U | Rentavaixelles independent, de 600 mm d'amplada, 845 mm d'altura i 600 mm de profunditat, acabat cromat mat, amb capacitat per a 14 coberts, consum d'energia per 100 cicles del programa Eco 65 kWh, consum d'aigua del programa Eco 9,5 l, classe d'eficiència energètica B, classe d'emissió de soroll aeri B, segons el Reglament Delegat (UE) Nº 2019/2017. (material) | 1.000 | 1465.00 | 1465.00 |
| mo008 | h | Oficial 1ª lampista. (mà d'obra) | 0.464 | 29.34 | 13.61 |
| mo003 | h | Oficial 1ª electricista. (mà d'obra) | 0.199 | 29.34 | 5.84 |
| % | % | Costos directes complementaris | 2 % | 1484.45 | 29.69 |
|  |  | Costos directes |  |  | 1514.14 |
