# Frigorífic

- Propietat de l'arxiu: CYPE INGENIEROS, S.A.
- Format: FIEBDC-3/2002
- Divisa: EUR
- Costos indirectes: 3.00 %
- IVA: 21.00 %

## S Senyalització i equipament

### SC Cuines/eixides

#### SCE Electrodomèstics

**SCE050** U Frigorífic.
Frigorífic combi, de 540 mm d'amplada, 1935 mm d'altura i 545 mm de profunditat, color blanc, capacitat dels compartiments del frigorífic 215 l, capacitat dels compartiments del congelador 69 l, consum d'energia anual 279 kWh, classe d'eficiència energètica F, classe d'emissió de soroll aeri C.
Inclou: Replanteig. Col·locació de l'aparell. Connexió a la xarxa elèctrica. Comprovació del seu correcte funcionament.
Criteri d'amidament de projecte: Nombre d'unitats previstes, segons documentació gràfica de Projecte.
Criteri de mesura d'obra: Es mesurarà el nombre d'unitats realment col·locades segons especificacions de Projecte.

| Codi | Ut | Descripció | Rendiment | Preu | Import |
|---|---|---|---|---|---|
| mt32fri010eaU | U | Frigorífic combi, de 540 mm d'amplada, 1935 mm d'altura i 545 mm de profunditat, color blanc, capacitat dels compartiments del frigorífic 215 l, capacitat dels compartiments del congelador 69 l, consum d'energia anual 279 kWh, classe d'eficiència energètica F, classe d'emissió de soroll aeri C, segons el Reglament Delegat (UE) Nº 2019/2016. (material) | 1.000 | 749.00 | 749.00 |
| mo003 | h | Oficial 1ª electricista. (mà d'obra) | 0.398 | 29.34 | 11.68 |
| % | % | Costos directes complementaris | 2 % | 760.68 | 15.21 |
|  |  | Costos directes |  |  | 775.89 |
