# Mobiliari complet en cuina amb front lacat

- Propietat de l'arxiu: CYPE INGENIEROS, S.A.
- Format: FIEBDC-3/2002
- Divisa: EUR
- Costos indirectes: 3.00 %
- IVA: 21.00 %

## S Senyalització i equipament

### SC Cuines/eixides

#### SCM Mobles

**SCM022** U Mobiliari complet en cuina amb front lacat.
Mobiliari complet en cuina compost per 3,5 m de mobles baixos amb sòcol inferior i 3,5 m de mobles alts, realitzat amb fronts de cuina revestits en les seves cares i caires amb diverses capes de laca de poliuretà de color groc, amb acabat brillant i nucli de tauler de fibres fabricat per procés sec tipus MDF, per a ús en ambient sec, de 19 mm d'espessor; muntats sobre els cossos dels mobles constituïts per nucli de tauler de partícules tipus P2 d'interior, per a ús en ambient sec, de 16 mm d'espessor, xapa posterior de 6 mm d'espessor, amb recobriment melamínic acabat brillant amb paper decoratiu de color beige, impregnat amb resina melamínica i caires termoplàstics d'ABS. Inclús muntatge de calaixos i baldes del mateix material que el cos, frontisses, potes regulables per a mobles baixos guies de calaixos i altres ferramentes de qualitat bàsica, instal·lats en els cossos dels mobles i agafadors, poms, sistemes d'obertura automàtica, i altres ferramentes de la sèrie bàsica, fixats en els fronts de cuina.
Criteri de valoració econòmica: El preu no inclou el taulell, els electrodomèstics ni l'aigüera.
Inclou: Replanteig de la posició i dels punts de subjecció. Col·locació, fixació i anivellació dels cossos dels mobles. Col·locació i fixació de frontisses i lleixes. Col·locació de fronts i calaixos. Col·locació dels tiradors en fronts i calaixos. Col·locació del sòcol. Neteja i retirada de restes a contenidor.
Criteri d'amidament de projecte: Nombre d'unitats previstes, segons documentació gràfica de Projecte. No s'han duplicat cantonades en l'amidament de la longitud dels fronts de mobles alts i baixos.
Criteri de mesura d'obra: Es mesurarà el nombre d'unitats realment executades segons especificacions de Projecte.

| Codi | Ut | Descripció | Rendiment | Preu | Import |
|---|---|---|---|---|---|
| mt32cue010aga | m | Cos per a mobles baixos de cuina de 58 cm de fons i 70 cm d'altura, amb nucli de tauler de partícules tipus P2 d'interior, per a ús en ambient sec, segons UNE-EN 312, de 16 mm d'espessor, xapa posterior de 6 mm d'espessor, amb recobriment melamínic acabat brillant amb paper decoratiu de color beige, impregnat amb resina melamínica i caires termoplàstics d'ABS. Inclús calaixos i baldes del mateix material que el cos, frontisses, potes regulables per a mobles baixos guies de calaixos i altres ferramentes de qualitat bàsica. (material) | 3.500 | 82.18 | 287.63 |
| mt32cue020ama | m | Cos per a mobles alts de cuina de 33 cm de fons i 70 cm d'altura, amb nucli de tauler de partícules tipus P2 d'interior, per a ús en ambient sec, segons UNE-EN 312, de 16 mm d'espessor, xapa posterior de 6 mm d'espessor, amb recobriment melamínic acabat brillant amb paper decoratiu de color beige, impregnat amb resina melamínica i caires termoplàstics d'ABS. Inclús baldes del mateix material que el cos, frontisses, ferramentes de penjar i altres ferramentes de qualitat bàsica. (material) | 3.500 | 83.22 | 291.27 |
| mt32mul120aa | m | Front lacat per a mobles baixos de cuina, compost per un nucli de tauler de fibres fabricat per procés sec tipus MDF, per a ús en ambient sec, segons UNE-EN 622-5, de 19 mm d'espessor, revestit en les seves cares i caires amb diverses capes de laca de poliuretà de color groc, amb acabat brillant. Inclús agafadors, poms, sistemes d'obertura automàtica, i altres ferramentes de la sèrie bàsica. (material) | 3.500 | 429.00 | 1501.50 |
| mt32mul110aa | m | Front lacat per a mobles alts de cuina, compost per un nucli de tauler de fibres fabricat per procés sec tipus MDF, per a ús en ambient sec, segons UNE-EN 622-5, de 19 mm d'espessor, revestit en les seves cares i caires amb diverses capes de laca de poliuretà de color groc, amb acabat brillant. Inclús agafadors, poms, sistemes d'obertura automàtica, i altres ferramentes de la sèrie bàsica. (material) | 3.500 | 357.50 | 1251.25 |
| mt32mul121aa | m | Sòcol lacat per a mobles baixos de cuina, compost per un nucli de tauler de fibres fabricat per procés sec tipus MDF, per a ús en ambient sec, segons UNE-EN 622-5, de 19 mm d'espessor, revestit en les seves cares i caires amb diverses capes de laca de poliuretà de color groc, amb acabat brillant. Inclús acabaments. (material) | 3.500 | 100.10 | 350.35 |
| op00ato010 |  | Tornavís. | 1.000 | 0.00 | 0.00 |
| op00tro010 |  | Serra de trepar. | 1.000 | 0.00 | 0.00 |
| op00fre010 |  | Fresadora. | 1.000 | 0.00 | 0.00 |
| op00sie010 |  | Serra de calar. | 1.000 | 0.00 | 0.00 |
| op00cla010 |  | Clavadora pneumàtica. | 1.000 | 0.00 | 0.00 |
| op00cep010 |  | Garlopa. | 1.000 | 0.00 | 0.00 |
| mo017 | h | Oficial 1ª fuster. (mà d'obra) | 8.220 | 28.92 | 237.72 |
| mo058 | h | Ajudant fuster. (mà d'obra) | 8.220 | 25.48 | 209.45 |
| % | % | Costos directes complementaris | 2 % | 4129.17 | 82.58 |
|  |  | Costos directes |  |  | 4211.75 |
