# Dispensador de mocadors de paper

- Propietat de l'arxiu: CYPE INGENIEROS, S.A.
- Format: FIEBDC-3/2002
- Divisa: EUR
- Costos indirectes: 3.00 %
- IVA: 21.00 %

## S Senyalització i equipament

### SM Banys

#### SME Dispensadors de paper

**SME050** U Dispensador de mocadors de paper.
Dispensador de mocadors, model Resort 88095 "PRESTO EQUIP", d'acer inoxidable AISI 304 amb acabat cromat, de 250x130x70 mm.
Criteri d'amidament de projecte: Nombre d'unitats previstes, segons documentació gràfica de Projecte.
Criteri de mesura d'obra: Es mesurarà el nombre d'unitats realment col·locades segons especificacions de Projecte.

| Codi | Ut | Descripció | Rendiment | Preu | Import |
|---|---|---|---|---|---|
| mt31abp081d | U | Dispensador de mocadors, model Resort 88095 "PRESTO EQUIP", d'acer inoxidable AISI 304 amb acabat cromat, de 250x130x70 mm. (material) | 1.000 | 45.60 | 45.60 |
| op00ato010 |  | Tornavís. | 1.000 | 0.00 | 0.00 |
| op00tal010 |  | Trepant. | 1.000 | 0.00 | 0.00 |
| mo107 | h | Ajudant lampista. (mà d'obra) | 0.204 | 26.36 | 5.38 |
| % | % | Costos directes complementaris | 2 % | 50.98 | 1.02 |
|  |  | Costos directes |  |  | 52.00 |
