# Dispensador d'aromes

- Propietat de l'arxiu: CYPE INGENIEROS, S.A.
- Format: FIEBDC-3/2002
- Divisa: EUR
- Costos indirectes: 3.00 %
- IVA: 21.00 %

## S Senyalització i equipament

### SM Banys

#### SMF Dispensadors ambientals

**SMF010** U Dispensador d'aromes.
Dispensador ambiental electrònic, amb polsador on/off, led indicador de càrrega d'aerosol, led indicador de bateria i sensor de llum, de polipropilè blanc i blau, de 240x86x85 mm. Totalment muntat.
Inclou: Replanteig i traçat en el parament de la situació de l'accessori. Col·locació i fixació dels accessoris de suport.
Criteri d'amidament de projecte: Nombre d'unitats previstes, segons documentació gràfica de Projecte.
Criteri de mesura d'obra: Es mesurarà el nombre d'unitats realment col·locades segons especificacions de Projecte.

| Codi | Ut | Descripció | Rendiment | Preu | Import |
|---|---|---|---|---|---|
| mt31abn070a | U | Dispensador ambiental electrònic, amb polsador on/off, led indicador de càrrega d'aerosol, led indicador de bateria i sensor de llum, de polipropilè blanc i blau, de 240x86x85 mm. (material) | 1.000 | 40.54 | 40.54 |
| op00ato010 |  | Tornavís. | 1.000 | 0.00 | 0.00 |
| op00tal010 |  | Trepant. | 1.000 | 0.00 | 0.00 |
| mo107 | h | Ajudant lampista. (mà d'obra) | 0.204 | 25.25 | 5.15 |
| % | % | Costos directes complementaris | 2 % | 45.69 | 0.91 |
|  |  | Costos directes |  |  | 46.60 |
