# Paperera higiènica

- Propietat de l'arxiu: CYPE INGENIEROS, S.A.
- Format: FIEBDC-3/2002
- Divisa: EUR
- Costos indirectes: 3.00 %
- IVA: 21.00 %

## S Senyalització i equipament

### SM Banys

#### SMH Papereres i contenidors higiènics

**SMH010** U Paperera higiènica.
Paperera higiènica, de 3 litres de capacitat, d'acer inoxidable AISI 430, amb pedal d'obertura de tapa, de 270 mm d'altura i 170 mm de diàmetre.
Criteri d'amidament de projecte: Nombre d'unitats previstes, segons documentació gràfica de Projecte.
Criteri de mesura d'obra: Es mesurarà el nombre d'unitats realment col·locades segons especificacions de Projecte.

| Codi | Ut | Descripció | Rendiment | Preu | Import |
|---|---|---|---|---|---|
| mt31abp100a | U | Paperera higiènica, de 3 litres de capacitat, d'acer inoxidable AISI 430, amb pedal d'obertura de tapa, de 270 mm d'altura i 170 mm de diàmetre. (material) | 1.000 | 42.87 | 42.87 |
| mo107 | h | Ajudant lampista. (mà d'obra) | 0.068 | 25.25 | 1.72 |
| % | % | Costos directes complementaris | 2 % | 44.59 | 0.89 |
|  |  | Costos directes |  |  | 45.48 |
