# Taula canvia-bolquers

- Propietat de l'arxiu: CYPE INGENIEROS, S.A.
- Format: FIEBDC-3/2002
- Divisa: EUR
- Costos indirectes: 3.00 %
- IVA: 21.00 %

## S Senyalització i equipament

### SM Banys

#### SML Solucions per a nadons i nens

**SML010** U Taula canvia-bolquers.
Subministrament i muntatge encastat a la paret de taula canvia-bolquers horitzontal, d'acer inoxidable AISI 304 i polietilè de baixa densitat microtexturitzat amb absència de punts de fricció, de 648x940 mm, 450 mm (obert) / 10 mm (tancat) de fons, pes màxim suportat 110 kg, amb dispensador de tovalloles, esquerdes laterals per penjar bosses, corretja de seguretat i tancament pneumàtic. Inclús elements de fixació.
Inclou: Col·locació del marc suport en el buit de paret. Cargolat de la taula canvia-bolquers al marc suport.
Criteri d'amidament de projecte: Nombre d'unitats previstes, segons documentació gràfica de Projecte.
Criteri de mesura d'obra: Es mesurarà el nombre d'unitats realment col·locades segons especificacions de Projecte.

| Codi | Ut | Descripció | Rendiment | Preu | Import |
|---|---|---|---|---|---|
| mt31cpa010a | U | Taula canvia-bolquers horitzontal, d'acer inoxidable AISI 304 i polietilè de baixa densitat microtexturitzat amb absència de punts de fricció, de 648x940 mm, 450 mm (obert) / 10 mm (tancat) de fons, pes màxim suportat 110 kg, amb dispensador de tovalloles, esquerdes laterals per penjar bosses, corretja de seguretat i tancament pneumàtic, per encastar en la paret. (material) | 1.000 | 2522.01 | 2522.01 |
| op00ato010 |  | Tornavís. | 1.000 | 0.00 | 0.00 |
| op00tal010 |  | Trepant. | 1.000 | 0.00 | 0.00 |
| mo107 | h | Ajudant lampista. (mà d'obra) | 0.272 | 25.25 | 6.87 |
| % | % | Costos directes complementaris | 2 % | 2528.88 | 50.58 |
|  |  | Costos directes |  |  | 2579.46 |
