# Caixa forta

- Propietat de l'arxiu: CYPE INGENIEROS, S.A.
- Format: FIEBDC-3/2002
- Divisa: EUR
- Costos indirectes: 3.00 %
- IVA: 21.00 %

## S Senyalització i equipament

### SS Seguretat

#### SSC Caixes fortes

**SSC010** U Caixa forta.
Subministrament i instal·lació superficial de caixa forta domèstica, amb pany amb clau de gorges, color gris, de 252x342x250 mm de dimensions exteriors, 240x338x210 mm de dimensions interiors, 6,0 mm d'espessor de la porta i 2,0 mm d'espessor de les parets.
Inclou: Replanteig. Col·locació de la caixa forta.
Criteri d'amidament de projecte: Nombre d'unitats previstes, segons documentació gràfica de Projecte.
Criteri de mesura d'obra: Es mesurarà el nombre d'unitats realment col·locades segons especificacions de Projecte.

| Codi | Ut | Descripció | Rendiment | Preu | Import |
|---|---|---|---|---|---|
| mt41btv600aaae | U | Caixa forta domèstica per instal·lar en superfície, amb pany amb clau de gorges i dos perns de 20 mm de diàmetre, color gris, de 252x342x250 mm de dimensions exteriors, 240x338x210 mm de dimensions interiors, 6 mm d'espessor de la porta i 2 mm d'espessor de les parets, amb il·luminació interior amb led. (material) | 1.000 | 88.27 | 88.27 |
| mo011 | h | Oficial 1ª muntador. (mà d'obra) | 0.647 | 29.34 | 18.98 |
| mo080 | h | Ajudant muntador. (mà d'obra) | 0.647 | 25.28 | 16.36 |
| mo020 | h | Oficial 1ª construcció. (mà d'obra) | 1.269 | 28.42 | 36.06 |
| mo077 | h | Ajudant construcció. (mà d'obra) | 1.269 | 25.28 | 32.08 |
| % | % | Costos directes complementaris | 2 % | 191.75 | 3.84 |
|  |  | Costos directes |  |  | 195.59 |
