# Equipament

- Propietat de l'arxiu: CYPE INGENIEROS, S.A.
- Format: FIEBDC-3/2002
- Divisa: EUR
- Costos indirectes: 3.00 %
- IVA: 21.00 %

## U Urbanització interior de la parcel·la

### UD Pistes esportives

#### UDE Equipaments

**UDE010** U Equipament.
Equipament esportiu per pista de pàdel, format per xarxa de niló reforçat, pals de recolzament i accessoris reglamentaris, segons normativa federativa, amb ancoratges de sòl per pals de tub d'alumini de 93 mm de diàmetre i 420 mm de longitud, amb tapa, rebuts en dau de formigó HM-20/B/20/X0 de 50x50x40 cm.
Inclou: Replanteig. Preparació dels ancoratges. Col·locació de l'equipament.
Criteri d'amidament de projecte: Nombre d'unitats previstes, segons documentació gràfica de Projecte.
Criteri de mesura d'obra: Es mesurarà el nombre d'unitats realment executades segons especificacions de Projecte.

| Codi | Ut | Descripció | Rendiment | Preu | Import |
|---|---|---|---|---|---|
| mt10hmf010tLb | m³ | Formigó HM-20/B/20/X0, fabricat en central. (material) | 0.300 | 85.80 | 25.74 |
| mt47ede011b | U | Beina d'alumini per ancoratge en sòl de pal de pàdel, en tub de 93 mm de diàmetre i 420 mm de longitud, amb tapa. (material) | 2.000 | 42.07 | 84.14 |
| mt47ede010b | U | Equipament esportiu per pista de pàdel, compost de xarxa de niló reforçat, pals de recolzament i accessoris reglamentaris, segons normativa federativa. (material) | 1.000 | 716.00 | 716.00 |
| au00auh040 |  | Vibrador de formigó, elèctric. | 1.000 | 0.00 | 0.00 |
| mo041 | h | Oficial 1ª construcció d'obra civil. (mà d'obra) | 5.270 | 28.42 | 149.77 |
| mo087 | h | Ajudant construcció d'obra civil. (mà d'obra) | 5.270 | 25.28 | 133.23 |
| % | % | Costos directes complementaris | 2 % | 1108.88 | 22.18 |
|  |  | Costos directes |  |  | 1131.06 |
