# Fanal solar

- Propietat de l'arxiu: CYPE INGENIEROS, S.A.
- Format: FIEBDC-3/2002
- Divisa: EUR
- Costos indirectes: 3.00 %
- IVA: 21.00 %

## U Urbanització interior de la parcel·la

### UI Il·luminació exterior

#### UIS Lluminàries solars

**UIS010** U Fanal solar.
Fanal solar amb distribució de llum radialment asimètrica, composta per columna d'acer zincat amb placa d'ancoratge; braç d'acer zincat; caixa d'acer galvanitzat amb recobriment de plàstic; mòdul solar fotovoltaic, potència màxima (Wp) 70 W, amb caixa de connexions amb díodes, cables i connectors; lluminària rectangular d'alumini i acer inoxidable, amb llum LED d'alta brillantor, potència màxima 20 W, eficiència lluminosa 110 lumens/W, sensibilitat lumínica 15 lux; bateria d'ions de liti, tensió 12 V, capacitat 54 Ah, temperatura de treball entre -25°C i 75°C i sistema de regulació i control en caixa estanca, amb interruptor crepuscular i temporitzador, temps d'encesa al 100% durant 4 hores/dia, temps d'encesa al 50% durant 6 hores/dia i autonomia màxima sense càrrega 3 dies.
Criteri de valoració econòmica: El preu no inclou l'excavació de la fonamentació ni la formació de la fonamentació.
Inclou: Replanteig. Muntatge, connexionat i comprovació del seu correcte funcionament.
Criteri d'amidament de projecte: Nombre d'unitats previstes, segons documentació gràfica de Projecte.
Criteri de mesura d'obra: Es mesurarà el nombre d'unitats realment executades segons especificacions de Projecte.

| Codi | Ut | Descripció | Rendiment | Preu | Import |
|---|---|---|---|---|---|
| mt34sol015aa | U | Fanal solar amb distribució de llum radialment asimètrica, composta per columna d'acer zincat amb placa d'ancoratge; braç d'acer zincat; caixa d'acer galvanitzat amb recobriment de plàstic; mòdul solar fotovoltaic, potència màxima (Wp) 70 W, amb caixa de connexions amb díodes, cables i connectors; lluminària rectangular d'alumini i acer inoxidable, amb llum LED d'alta brillantor, potència màxima 20 W, eficiència lluminosa 110 lumens/W, sensibilitat lumínica 15 lux; bateria d'ions de liti, tensió 12 V, capacitat 54 Ah, temperatura de treball entre -25°C i 75°C i sistema de regulació i control en caixa estanca, amb interruptor crepuscular i temporitzador, temps d'encesa al 100% durant 4 hores/dia, temps d'encesa al 50% durant 6 hores/dia i autonomia màxima sense càrrega 3 dies. (material) | 1.000 | 1145.10 | 1145.10 |
| mq04cag010c | h | Camió amb grua de fins a 12 t. (maquinària) | 0.580 | 65.58 | 38.04 |
| mo003 | h | Oficial 1ª electricista. (mà d'obra) | 0.650 | 29.34 | 19.07 |
| mo102 | h | Ajudant electricista. (mà d'obra) | 0.650 | 25.25 | 16.41 |
| % | % | Costos directes complementaris | 2 % | 1218.62 | 24.37 |
|  |  | Costos directes |  |  | 1242.99 |
