# Paperera de ferro colat

- Propietat de l'arxiu: CYPE INGENIEROS, S.A.
- Format: FIEBDC-3/2002
- Divisa: EUR
- Costos indirectes: 3.00 %
- IVA: 21.00 %

## U Urbanització interior de la parcel·la

### UM Mobiliari urbà

#### UME Papereres

**UME020** U Paperera de ferro colat.
Paperera de ferro colat de terra amb peu, amb cobeta interior desmuntable de forma tronc-prismàtica invertida de xapa galvanitzada, de 25 litres de capacitat, amb escut o nom de població, amb sistema de buidatge per gravetat, amb tacs i cargols d'acer a una superfície suport (no inclosa en aquest preu).
Inclou: Replanteig d'alineacions i nivells. Col·locació i fixació de les peces.
Criteri d'amidament de projecte: Nombre d'unitats previstes, segons documentació gràfica de Projecte.
Criteri de mesura d'obra: Es mesurarà el nombre d'unitats realment executades segons especificacions de Projecte.

| Codi | Ut | Descripció | Rendiment | Preu | Import |
|---|---|---|---|---|---|
| mt52mug080j | U | Paperera de ferro colat de terra amb peu, amb cobeta interior desmuntable de forma tronc-prismàtica invertida de xapa galvanitzada, de 25 litres de capacitat, amb escut o nom de població, amb sistema de buidatge per gravetat. (material) | 1.000 | 299.60 | 299.60 |
| mt52mug200e | U | Repercussió, en la col·locació de paperera, d'elements de fixació sobre superfície suport: tacs i cargols d'acer. (material) | 1.000 | 3.98 | 3.98 |
| op00tal010 |  | Trepant. | 1.000 | 0.00 | 0.00 |
| op00ato010 |  | Tornavís. | 1.000 | 0.00 | 0.00 |
| mo041 | h | Oficial 1ª construcció d'obra civil. (mà d'obra) | 0.346 | 28.42 | 9.83 |
| mo087 | h | Ajudant construcció d'obra civil. (mà d'obra) | 0.346 | 25.28 | 8.75 |
| % | % | Costos directes complementaris | 2 % | 322.16 | 6.44 |
|  |  | Costos directes |  |  | 328.60 |
