# Bol·lard fixe de formigó prefabricat

- Propietat de l'arxiu: CYPE INGENIEROS, S.A.
- Format: FIEBDC-3/2002
- Divisa: EUR
- Costos indirectes: 3.00 %
- IVA: 21.00 %

## U Urbanització interior de la parcel·la

### UM Mobiliari urbà

#### UMH Fites i bol·lards

**UMH015** U Bol·lard fixe de formigó prefabricat.
Bol·lard de formigó prefabricat de forma esfèrica, de 300 mm de diàmetre i 450 mm d'altura, amb base encastable, color gris, fixat amb tacs d'expansió d'acer, cargols especials i pasta química a una base de formigó HM-20/P/20/X0. Inclús excavació i formigonat de la base de recolzament. Totalment muntat.
Inclou: Replanteig d'alineacions i nivells. Excavació. Execució de la base de formigó. Col·locació i fixació de les peces.
Criteri d'amidament de projecte: Nombre d'unitats previstes, segons documentació gràfica de Projecte.
Criteri de mesura d'obra: Es mesurarà el nombre d'unitats realment executades segons especificacions de Projecte.

| Codi | Ut | Descripció | Rendiment | Preu | Import |
|---|---|---|---|---|---|
| mt52mug015a | U | Bol·lard de formigó prefabricat de forma esfèrica, de 300 mm de diàmetre i 450 mm d'altura, amb base encastable, color gris. (material) | 1.000 | 196.70 | 196.70 |
| mt52mug200g | U | Repercussió, en la col·locació de bol·lard, d'elements de fixació sobre formigó: tacs d'expansió d'acer, cargols especials i pasta química. (material) | 1.000 | 5.88 | 5.88 |
| mt10hmf010tLc | m³ | Formigó HM-20/P/20/X0, fabricat en central. (material) | 0.100 | 81.80 | 8.18 |
| op00tal010 |  | Trepant. | 1.000 | 0.00 | 0.00 |
| op00ato010 |  | Tornavís. | 1.000 | 0.00 | 0.00 |
| au00auh040 |  | Vibrador de formigó, elèctric. | 1.000 | 0.00 | 0.00 |
| mo041 | h | Oficial 1ª construcció d'obra civil. (mà d'obra) | 0.553 | 28.42 | 15.72 |
| mo087 | h | Ajudant construcció d'obra civil. (mà d'obra) | 0.553 | 25.28 | 13.98 |
| % | % | Costos directes complementaris | 2 % | 240.46 | 4.81 |
|  |  | Costos directes |  |  | 245.27 |
