# Paviment absorbidor d'impactes, de gespa sintètica col·locada sobre base amortidora de suro. Sistema Compo Recreo "COMPOSAN INDUSTRIAL Y TECNOLOGÍA"

- Propietat de l'arxiu: CYPE INGENIEROS, S.A.
- Format: FIEBDC-3/2002
- Divisa: EUR
- Costos indirectes: 3.00 %
- IVA: 21.00 %

## U Urbanització interior de la parcel·la

### UM Mobiliari urbà

#### UMR Paviments absorbidors d'impactes

**UMR025** m² Paviment absorbidor d'impactes, de gespa sintètica col·locada sobre base amortidora de suro. Sistema Compo Recreo "COMPOSAN INDUSTRIAL Y TECNOLOGÍA".
Paviment absorbidor d'impactes per a una altura màxima de caiguda de 1,89 m, sistema Compo Recreo "COMPOSAN INDUSTRIAL Y TECNOLOGÍA", en àrees de jocs infantils, de 54 mm de gruix total, format per gespa sintètica, Compograss P 12/49 (5.0), color verd, compost de flocs rectes prefibril·lats de 5/32" de fibra 100% polietilè resistent als raigs UV, 5000 decitex, 110 micres de gruix, teixits sobre base de polipropilè reforçada amb una capa de feltre, amb termofixat i segellat amb làtex, de 12 mm d'altura de pel, de 14 mm d'altura total de moqueta, 2264 g/m² i 49140 flocs/m², col·locada sobre panells d'aglomerat de suro natural expandit Compo Eco AT, de 40 mm d'espessor, de 1000x500 mm, d'entre 100 i 120 kg/m³ de densitat, Euroclasse E de reacció al foc, resistència a compressió >= 110 kPa, banda d'unió de geotèxtil de polipropilè, Jointing Tape, de 300 mm d'amplada i adhesiu de poliuretà bicomponent, llastrat amb 10 kg/m² d'àrid silici, de granulometria compresa entre 0,4 i 0,8 mm.
Criteri de valoració econòmica: El preu no inclou la superfície base.
Inclou: Replanteig. Col·locació de la base amortidora. Col·locació de la gespa sintètica. Llastrat de la superfície.
Criteri d'amidament de projecte: Superfície mesurada segons documentació gràfica de Projecte.
Criteri de mesura d'obra: Es mesurarà la superfície realment executada segons especificacions de Projecte.

| Codi | Ut | Descripció | Rendiment | Preu | Import |
|---|---|---|---|---|---|
| mt47cit700a | m² | Panell d'aglomerat de suro natural expandit Compo Eco AT "COMPOSAN INDUSTRIAL Y TECNOLOGÍA", de 40 mm d'espessor, de 1000x500 mm, d'entre 100 i 120 kg/m³ de densitat, Euroclasse E de reacció al foc, segons UNE-EN 13501-1, resistència a compressió >= 110 kPa. (material) | 1.030 | 38.94 | 40.11 |
| mt47cit200va | m² | Gespa sintètica, Compograss P 12/49 (5.0), color verd, compost de flocs rectes prefibril·lats de 5/32" de fibra 100% polietilè resistent als raigs UV, 5000 decitex, 110 micres de gruix, teixits sobre base de polipropilè reforçada amb una capa de feltre, amb termofixat i segellat amb làtex, de 12 mm d'altura de pel, de 14 mm d'altura total de moqueta, 2264 g/m² i 49140 flocs/m², subministrat en rotllos. (material) | 1.030 | 16.12 | 16.60 |
| mt47cit004c | kg | Àrid silici, de granulometria compresa entre 0,4 i 0,8 mm "COMPOSAN INDUSTRIAL Y TECNOLOGÍA", subministrat en sacs. (material) | 10.000 | 0.15 | 1.50 |
| mt47cit250p | m | Banda d'unió de geotèxtil de polipropilè, Jointing Tape, de 300 mm d'amplada "COMPOSAN INDUSTRIAL Y TECNOLOGÍA", subministrada en rotllos. (material) | 0.400 | 1.09 | 0.44 |
| mt47cit260d | kg | Adhesiu de poliuretà bicomponent "COMPOSAN INDUSTRIAL Y TECNOLOGÍA". (material) | 0.180 | 4.44 | 0.80 |
| mo041 | h | Oficial 1ª construcció d'obra civil. (mà d'obra) | 0.412 | 28.42 | 11.71 |
| mo087 | h | Ajudant construcció d'obra civil. (mà d'obra) | 0.481 | 25.28 | 12.16 |
| % | % | Costos directes complementaris | 2 % | 83.32 | 1.67 |
|  |  | Costos directes |  |  | 84.99 |
