# Canaleta en vora de piscina

- Propietat de l'arxiu: CYPE INGENIEROS, S.A.
- Format: FIEBDC-3/2002
- Divisa: EUR
- Costos indirectes: 3.00 %
- IVA: 21.00 %

## U Urbanització interior de la parcel·la

### UP Piscines

#### UPR Acabaments prefabricats

**UPR020** m Canaleta en vora de piscina.
Formació de canaleta en cantell de piscina composta per peces prefabricades de formigó per recollida d'aigües de 30 cm d'ample, col·locades sobre solera de formigó en massa HM-20/B/20/X0 de 10 cm de gruix, rebudes amb morter de ciment, industrial, M-5, arrebossades i brunyides interiorment amb morter de ciment, industrial, amb additiu hidròfug, M-15, amb angles arrodonits i posterior revestiment amb polièster reforçat amb fibra de vidre. Inclús reixeta amb textura antilliscant en material plàstic de 340 mm d'ample, emboetat entre sí amb dispositiu d'unió articulat, perfil suport i peces especials de cantonada.
Inclou: Formació de solera. Replanteig del recorregut de la canaleta de drenatge. Muntatge de les peces prefabricades. Formació de forats per connexionat de tubs. Acoblament i rejuntat dels col·lectors a la canaleta de drenatge. Formació del revestiment superficial. Col·locació de la reixeta. Comprovació del seu correcte funcionament.
Criteri d'amidament de projecte: Longitud mesurada segons documentació gràfica de Projecte.
Criteri de mesura d'obra: Es mesurarà la longitud realment executada segons especificacions de Projecte.

| Codi | Ut | Descripció | Rendiment | Preu | Import |
|---|---|---|---|---|---|
| mt10hmf010tLb | m³ | Formigó HM-20/B/20/X0, fabricat en central. (material) | 0.050 | 85.80 | 4.29 |
| mt11cah010 | m | Canaleta prefabricada de formigó per recollida d'aigües, de 30 cm d'ample, inclús peces especials. (material) | 1.050 | 5.20 | 5.46 |
| mt08aaa010a | m³ | Aigua. (material) | 0.016 | 1.50 | 0.02 |
| mt09mif010ca | t | Morter industrial per a obra de paleta, de ciment, color gris, categoria M-5 (resistència a compressió 5 N/mm²), subministrat en sacs, segons UNE-EN 998-2. (material) | 0.056 | 53.48 | 2.99 |
| mt09mif010la | t | Morter industrial per a obra de paleta, de ciment, color gris, amb additiu hidròfug, categoria M-15 (resistència a compressió 15 N/mm²), subministrat en sacs, segons UNE-EN 998-2. (material) | 0.019 | 73.55 | 1.40 |
| mt47prp030 | m² | Malla de fibra de vidre. (material) | 1.000 | 2.21 | 2.21 |
| mt47prp040 | kg | Resina de polièster. (material) | 0.750 | 6.95 | 5.21 |
| mt47prp010 | m | Reixeta de PVC de 34 cm d'amplària per canaleta de piscina, de material plàstic amb textura antilliscant, fins i tot perfís suport i peces especials de cantonada. (material) | 1.050 | 25.50 | 26.78 |
| mt47prp020 | U | Peces especials i material complementari. (material) | 1.000 | 0.85 | 0.85 |
| au00auh040 |  | Vibrador de formigó, elèctric. | 1.000 | 0.00 | 0.00 |
| mo087 | h | Ajudant construcció d'obra civil. (mà d'obra) | 1.481 | 25.28 | 37.44 |
| mo041 | h | Oficial 1ª construcció d'obra civil. (mà d'obra) | 0.808 | 28.42 | 22.96 |
| % | % | Costos directes complementaris | 2 % | 109.61 | 2.19 |
|  |  | Costos directes |  |  | 111.80 |
