# Assaig de consistència i resistència del formigó d'un mateix lot

- Propietat de l'arxiu: CYPE INGENIEROS, S.A.
- Format: FIEBDC-3/2002
- Divisa: EUR
- Costos indirectes: 3.00 %
- IVA: 21.00 %

## X Control de qualitat i assaigs

### XE Estructures de formigó

#### XEH Formigons fabricats en central

**XEH010** U Assaig de consistència i resistència del formigó d'un mateix lot.
Assaig a realitzar en laboratori acreditat en l'àrea tècnica corresponent, sobre una mostra de formigó fresc, agafada en obra segons UNE-EN 12350-1, per a la determinació de les següents característiques: resistència característica a compressió del formigó endurit mitjançant control indirecte amb quatre determinacions de la consistència en una jornada de subministrament segons UNE-EN 12350-2. Fins i tot desplaçament a obra, presa de mostra i informe de resultats.
Inclou: Desplaçament a obra. Presa de mostres. Realització dels assajos. Redacció d'informe dels resultats dels assajos realitzats.
Criteri d'amidament de projecte: Assaig a realitzar, segons documentació del Pla de control de qualitat.

| Codi | Ut | Descripció | Rendiment | Preu | Import |
|---|---|---|---|---|---|
| mt49hob020e | U | Assaig per determinar la resistència característica a compressió mitjançant control indirecte amb quatre determinacions de la consistència en una jornada de subministrament segons UNE-EN 12350-2, inclús desplaçament a obra, presa de mostra de formigó fresc segons UNE-EN 12350-1 i informe de resultats. (material) | 1.000 | 54.96 | 54.96 |
| % | % | Costos directes complementaris | 2 % | 54.96 | 1.10 |
|  |  | Costos directes |  |  | 56.06 |
