# Protecció contra el sol de zona de treball

- Propietat de l'arxiu: CYPE INGENIEROS, S.A.
- Format: FIEBDC-3/2002
- Divisa: EUR
- Costos indirectes: 3.00 %
- IVA: 21.00 %

## Y Seguretat i salut

### YC Sistemes de protecció col·lectiva

#### YCT Protecció de zones de treball

**YCT020** U Protecció contra el sol de zona de treball.
Protecció contra el sol de zona de treball de 4x8 m, composta per lona de polietilè d'alta densitat, amb tractament ultraviolat, color verd i 4 rolls de fusta, de 10 a 12 cm de diàmetre, de 4 m de longitud, clavats en el terreny, amortitzables en 5 usos. Inclús corda de fibra i elements de fixació al terra per a l'ancoratge dels rolls al terreny i corda de fibra i ancoratges mecànics d'acer inoxidable per a la subjecció de la malla als rolls.
Criteri d'amidament de projecte: Nombre d'unitats previstes, segons Estudi o Estudi Bàsic de Seguretat i Salut.
Criteri de mesura d'obra: Es mesurarà el nombre d'unitats realment executades segons especificacions d'Estudi o Estudi Bàsic de Seguretat i Salut.

| Codi | Ut | Descripció | Rendiment | Preu | Import |
|---|---|---|---|---|---|
| mt50spr050 | m² | Lona de polietilè d'alta densitat, amb tractament ultraviolat, color verd, 60% de percentatge de tallavent, amb orificis cada 20 cm en tot el perímetre. (material) | 32.000 | 0.63 | 20.16 |
| mt50spr080b | m | Corda de fibra, D=12 mm. (material) | 30.000 | 0.46 | 13.80 |
| mt50spv030a | m | Roll de fusta, de 10 a 12 cm de diàmetre. (material) | 3.200 | 4.52 | 14.46 |
| mt50spd077 | U | Ancoratge mecànic d'acer inoxidable, amb baga tancada i rosca-fusta. (material) | 4.000 | 8.23 | 32.92 |
| mt07aco010g | kg | Acer en barres corrugades, UNE-EN 10080 B 500 S, subministrat en obra en barres sense elaborar, de varis diàmetres. (material) | 0.440 | 1.22 | 0.54 |
| mo119 | h | Oficial 1ª Seguretat i Salut. (mà d'obra) | 2.218 | 28.42 | 63.04 |
| mo120 | h | Peó Seguretat i Salut. (mà d'obra) | 2.218 | 23.81 | 52.81 |
| % | % | Costos directes complementaris | 2 % | 197.73 | 3.95 |
|  |  | Costos directes |  |  | 201.68 |
