# Bossa portaelèctrodes

- Propietat de l'arxiu: CYPE INGENIEROS, S.A.
- Format: FIEBDC-3/2002
- Divisa: EUR
- Costos indirectes: 3.00 %
- IVA: 21.00 %

## Y Seguretat i salut

### YI Equips de protecció individual

#### YIU Per al cos (vestuari de protecció)

**YIU032** U Bossa portaelèctrodes.
Bossa portaelèctrodes per soldador, amortitzable en 10 usos.
Criteri d'amidament de projecte: Nombre d'unitats previstes, segons Estudi o Estudi Bàsic de Seguretat i Salut.
Criteri de mesura d'obra: Es mesurarà el nombre d'unitats realment subministrades segons especificacions d'Estudi o Estudi Bàsic de Seguretat i Salut.

| Codi | Ut | Descripció | Rendiment | Preu | Import |
|---|---|---|---|---|---|
| mt50epu032j | U | Bossa portaelèctrodes per soldador, EPI de categoria II, segons UNE-EN ISO 11611, UNE-EN 348 i UNE-EN 340, complint tots els requisits de seguretat segons el Reglament (UE) 2016/425. (material) | 0.100 | 3.59 | 0.36 |
| % | % | Costos directes complementaris | 2 % | 0.36 | 0.01 |
|  |  | Costos directes |  |  | 0.37 |
