# Cala per a la localització de serveis i instal·lacions

- Propietat de l'arxiu: CYPE Ingenieros S.A.
- Format: FIEBDC-3/2016
- Programa: Generador de preus de la construcció. CYPE Ingenieros, S.A.
- Data: 30/07/2024
- Divisa: EUR
- Costos indirectes: 3 %
- IVA: 21 %

## 0 Actuacions prèvies

### 0B Treballs de camp, assajos i informes

#### 0BC Cales d'inspecció

**0BC006** U Cala per a la localització de serveis i instal·lacions.
Cala per a la localització de serveis o instal·lacions existents, en qualsevol zona de l'obra, de fins a 3 m de profunditat, realitzada amb mitjans mecànics. Fins i tot reblert posterior, compactació i reposició del paviment existent.
Inclou: Replanteig general i fixació dels punts i nivells de referència. Excavació en successives capes horitzontals i extracció de terres. Reblert de la cala. Compactació. Reposició del paviment existent.
Criteri d'amidament de projecte: Nombre d'unitats previstes, segons documentació gràfica de Projecte.
Criteri de mesura d'obra: Es mesurarà el nombre d'unitats realment executades segons especificacions de Projecte.

| Codi | Ut | Descripció | Rendiment | Preu | Import |
|---|---|---|---|---|---|
| mq01exn020a | h | Retroexcavadora hidràulica sobre pneumàtics, de 105 kW. (maquinària) | 0.58 | 51.91 | 30.108 |
| mq02rod010a | h | Safata vibrant de guiat manual, de 170 kg, amplada de treball 50 cm, reversible. (maquinària) | 0.522 | 4.76 | 2.485 |
| mq02cia020j | h | Camió cisterna, de 8 m³ de capacitat. (maquinària) | 0.174 | 118.9 | 20.689 |
| mq12bau030b | h | Bomba autoaspirant elèctrica d'aigües netes alta pressió, de 3 kW, per a un cabal de 30 m³/h. (maquinària) | 0.58 | 2.5 | 1.450 |
| mo020 | h | Oficial 1ª construcció. (mà d'obra) | 1.853 | 28.42 | 52.662 |
| mo113 | h | Peó ordinari construcció. (mà d'obra) | 1.853 | 23.81 | 44.120 |
| % | % | Costos directes complementaris | 2 % | 151.514 | 3.030 |
|  |  | Costos directes |  |  | 154.544 |
