# Cala en forjat de fusta

- Propietat de l'arxiu: CYPE Ingenieros S.A.
- Format: FIEBDC-3/2016
- Programa: Generador de preus de la construcció. CYPE Ingenieros, S.A.
- Data: 30/07/2024
- Divisa: EUR
- Costos indirectes: 3 %
- IVA: 21 %

## 0 Actuacions prèvies

### 0B Treballs de camp, assajos i informes

#### 0BC Cales d'inspecció

**0BC051** U Cala en forjat de fusta.
Execució de cala de 60x60 cm per a inspecció de forjat de fusta, executada per la seva cara superior, amb aixecat previ del paviment i demolició de la base de paviment i capa de compressió o recobriment de qualsevol tipus que pogués haver, fins a arribar als elements resistents, biguetes i entrebigats; realitzada amb mitjans manuals. També neteja, apilament, retirada i càrrega manual de runes sobre contenidor.
Inclou: Aixecament del paviment. Execució de la cala. Retirada i arreplegat de enderrocs. Càrrega d'enderrocs sobre contenidor.
Criteri d'amidament de projecte: Nombre d'unitats previstes, segons documentació gràfica de Projecte.
Criteri de mesura d'obra: Es mesurarà el nombre d'unitats realment executades segons especificacions de Projecte.

| Codi | Ut | Descripció | Rendiment | Preu | Import |
|---|---|---|---|---|---|
| mt51pav010d | m² | Demolició de paviment, base de paviment i capa de compressió o recobriment amb mitjans manuals i martell pneumàtic. (material) | 0.64 | 9.08 | 5.811 |
| mo113 | h | Peó ordinari construcció. (mà d'obra) | 1.709 | 23.81 | 40.691 |
| % | % | Costos directes complementaris | 2 % | 46.502 | 0.930 |
|  |  | Costos directes |  |  | 47.432 |

Residus:
- demolició: ruo170101 Formigó (formigons, morters i prefabricats). (component de residu); rendiment 91.648 kg; Codi LER 17 01 01; Massa de l'element 1 kg; Volum 0.000667 m3
- demolició: ruo010408 Residus de grava i roques triturades diferents dels esmentats en el codi 01 04 07. (component de residu); rendiment 31.59 kg; Codi LER 01 04 08; Massa de l'element 1 kg; Volum 0.000667 m3
- demolició: ruo170904 Residus barrejats de construcció i demolició diferents dels especificats en els codis 17 09 01, 17 09 02 i 17 09 03. (component de residu); rendiment 31.889 kg; Codi LER 17 09 04; Massa de l'element 1 kg; Volum 0.000667 m3
