# Protecció de terres

- Propietat de l'arxiu: CYPE Ingenieros S.A.
- Format: FIEBDC-3/2016
- Programa: Generador de preus de la construcció. CYPE Ingenieros, S.A.
- Data: 30/07/2024
- Divisa: EUR
- Costos indirectes: 3 %
- IVA: 21 %

## 0 Actuacions prèvies

### 0C Proteccions provisionals

#### 0CS Paviments i escales

**0CS010** m² Protecció de terres.
Subministrament i col·locació de làmina de plàstic sobre la que es col·loca una capa de cartó arrissat fixat lateralment a tot el perímetre, sobre el solat de moqueta, fusta, pedra natural o un altre material, per protegir-ho enfront de la brutícia i la pols generats durant els treballs de rehabilitació o reforma. També vigilància i manteniment de la protecció mentre durin els treballs, fixació de la protecció en totes els junts amb cinta adhesiva, posterior retirada, recollida i càrrega manual sobre camió o contenidor.
Inclou: Col·locació de la protecció. Retirada de la protecció i càrrega sobre contenidor.
Criteri d'amidament de projecte: Superfície mesurada segons documentació gràfica de Projecte.
Criteri de mesura d'obra: Es mesurarà la superfície realment executada segons especificacions de Projecte.

| Codi | Ut | Descripció | Rendiment | Preu | Import |
|---|---|---|---|---|---|
| mt32war020 | m² | Làmina de polietilè transparent, de 0,2 mm d'espessor. (material) | 1.05 | 0.17 | 0.179 |
| mt32war040 | m² | Cartó arrissat per a embalatge. (material) | 1.05 | 0.33 | 0.347 |
| mt32war030 | m | Cinta plàstica autoadhesiva. (material) | 0.5 | 0.04 | 0.020 |
| mo112 | h | Peó especialitzat construcció. (mà d'obra) | 0.028 | 24.59 | 0.689 |
| % | % | Costos directes complementaris | 2 % | 1.235 | 0.025 |
|  |  | Costos directes |  |  | 1.260 |

Residus:
- col·locació: mt32war020 Làmina de polietilè transparent, de 0,2 mm d'espessor; factor de residu 0.06
- col·locació: mt32war040 Cartó arrissat per a embalatge; factor de residu 0.022
- demolició: ruo150101 Envasos de paper i cartró. (component de residu); rendiment 0.473 kg; Codi LER 15 01 01; Massa de l'element 1 kg; Volum 0.001333 m3
- demolició: ruo170203 Plàstic. (component de residu); rendiment 0.194 kg; Codi LER 17 02 03; Massa de l'element 1 kg; Volum 0.001667 m3

## Recursos

**mt32war020** m² Làmina de polietilè transparent, de 0,2 mm d'espessor
Dades tècniques: Cost energètic 27.540 MJ; Emissió de CO2 1.010 kg; Codi LER 17 06 04; Massa de l'element 0.184 kg; Volum 0.000307 m3
Residus:
- embalatge: re170203 Plàstic. (component de residu); rendiment 0.024 kg; Codi LER 17 02 03; Massa de l'element 1 kg; Volum 0.001667 m3

**mt32war040** m² Cartó arrissat per a embalatge
Dades tècniques: Cost energètic 0.243 MJ; Emissió de CO2 0.383 kg; Codi LER 15 01 01; Massa de l'element 0.45 kg; Volum 0.0006 m3
