# Control de plagues d'insectes

- Propietat de l'arxiu: CYPE Ingenieros S.A.
- Format: FIEBDC-3/2016
- Programa: Generador de preus de la construcció. CYPE Ingenieros, S.A.
- Data: 30/07/2024
- Divisa: EUR
- Costos indirectes: 3 %
- IVA: 21 %

## 0 Actuacions prèvies

### 0D Desratització, desinfecció i eliminació de plantes

#### 0DD Desinfeccions

**0DD010** m² Control de plagues d'insectes.
Desinsectació mitjançant l'aplicació de productes insecticides a l'interior de l'edifici. També neteja, recollida i retirada de restes d'obra.
Inclou: Preparació del producte. Aplicació del producte en l'interior de l'edifici. Recollida de residus i càrrega sobre contenidor.
Criteri d'amidament de projecte: Superfície mesurada segons documentació gràfica de Projecte.
Criteri de mesura d'obra: Es mesurarà la superfície realment executada segons especificacions de Projecte.

| Codi | Ut | Descripció | Rendiment | Preu | Import |
|---|---|---|---|---|---|
| mt48pla010 | kg | Insecticida pel control de plagues d'insectes. (material) | 0.002 | 30.04 | 0.060 |
| mq09pla010 | h | Bomba manual de pistó per tractaments fitosanitaris i herbicides. (maquinària) | 0.003 | 24.63 | 0.074 |
| mo020 | h | Oficial 1ª construcció. (mà d'obra) | 0.004 | 28.42 | 0.114 |
| % | % | Costos directes complementaris | 2 % | 0.248 | 0.005 |
|  |  | Costos directes |  |  | 0.253 |
