# Informe tècnic

- Propietat de l'arxiu: CYPE Ingenieros S.A.
- Format: FIEBDC-3/2016
- Programa: Generador de preus de la construcció. CYPE Ingenieros, S.A.
- Data: 17/06/2024
- Divisa: EUR
- Costos indirectes: 3 %
- IVA: 21 %

## 0 Actuacions prèvies

### 0E Pressa de mostres i assaigs per a estudi de patologies

#### 0ED Assajos i inspeccions d'elements estructurals

**0ED100** U Informe tècnic.
Informe tècnic sobre els resultats obtinguts en els assaigs realitzats per laboratori acreditat a l'àrea tècnica corresponent per a determinar el estat de les soldadures. També desplaçament a obra i recollida de dades.
Inclou: Desplaçament a obra. Recollida de dades. Realització de l'informe.
Criteri d'amidament de projecte: Nombre d'unitats previstes, segons documentació gràfica de Projecte.
Criteri de mesura d'obra: Es mesurarà el nombre d'unitats realment executades segons especificacions de Projecte.

| Codi | Ut | Descripció | Rendiment | Preu | Import |
|---|---|---|---|---|---|
| mt49tei020h | U | Informe tècnic sobre els resultats obtinguts en els assaigs realitzats per laboratori acreditat a l'àrea tècnica corresponent per a determinar el estat de les soldadures. (material) | 1 | 172.79 | 172.790 |
| % | % | Costos directes complementaris | 2 % | 172.790 | 3.456 |
|  |  | Costos directes |  |  | 176.246 |
