# Informe de reconeixement

- Propietat de l'arxiu: CYPE Ingenieros S.A.
- Format: FIEBDC-3/2016
- Programa: Generador de preus de la construcció. CYPE Ingenieros, S.A.
- Data: 17/06/2024
- Divisa: EUR
- Costos indirectes: 3 %
- IVA: 21 %

## 0 Actuacions prèvies

### 0E Pressa de mostres i assaigs per a estudi de patologies

#### 0EH Assajos d'informació del formigó endurit

**0EH100** U Informe de reconeixement.
Informe de reconeixement sobre els resultats obtinguts en assaig amb ultrasons, realitzat per laboratori acreditat a l'àrea tècnica corresponent.
Inclou: Realització de l'informe.
Criteri d'amidament de projecte: Nombre d'unitats previstes, segons documentació gràfica de Projecte.
Criteri de mesura d'obra: Es mesurarà el nombre d'unitats realment executades segons especificacions de Projecte.

| Codi | Ut | Descripció | Rendiment | Preu | Import |
|---|---|---|---|---|---|
| mt49tei030c | U | Informe de reconeixement sobre els resultats obtinguts en assaig amb ultrasons, realitzat per laboratori acreditat a l'àrea tècnica corresponent. (material) | 1 | 172.79 | 172.790 |
| % | % | Costos directes complementaris | 2 % | 172.790 | 3.456 |
|  |  | Costos directes |  |  | 176.246 |
