# Assaig destructiu: extracció de proveta testimoni

- Propietat de l'arxiu: CYPE Ingenieros S.A.
- Format: FIEBDC-3/2016
- Programa: Generador de preus de la construcció. CYPE Ingenieros, S.A.
- Data: 30/07/2024
- Divisa: EUR
- Costos indirectes: 3 %
- IVA: 21 %

## 0 Actuacions prèvies

### 0E Pressa de mostres i assaigs per a estudi de patologies

#### 0EH Assajos d'informació del formigó endurit

**0EH010** U Assaig destructiu: extracció de proveta testimoni.
Assaig destructiu consistent en la ruptura a compressió de proveta testimoni de formigó endurit de 20 mm de diàmetre i 100 mm de longitud, extreta mitjançant sonda rotativa en pilar de formigó. També tall, cura i recapçat, sense incloure cala ni reposició revestiments ni recobriments.
Inclou: Extracció de proveta testimoni. Realització de l'assaig.
Criteri d'amidament de projecte: Nombre d'unitats previstes, segons documentació gràfica de Projecte.
Criteri de mesura d'obra: Es mesurarà el nombre d'unitats realment executades segons especificacions de Projecte.

| Codi | Ut | Descripció | Rendiment | Preu | Import |
|---|---|---|---|---|---|
| mt49hoc030a | U | Extracció de testimoni de formigó endurit de 20 mm de diàmetre i 100 mm de longitud mitjançant sonda rotativa, tallat, recapçat i assaig per determinar la resistència a compressió segons UNE-EN 12504-1, sense incloure cala ni reposició de revestiments o recobriments. (material) | 1 | 129.58 | 129.580 |
| % | % | Costos directes complementaris | 2 % | 129.580 | 2.592 |
|  |  | Costos directes |  |  | 132.172 |
