# Assaig no destructiu: ultrasons

- Propietat de l'arxiu: CYPE Ingenieros S.A.
- Format: FIEBDC-3/2016
- Programa: Generador de preus de la construcció. CYPE Ingenieros, S.A.
- Data: 17/06/2024
- Divisa: EUR
- Costos indirectes: 3 %
- IVA: 21 %

## 0 Actuacions prèvies

### 0E Pressa de mostres i assaigs per a estudi de patologies

#### 0EH Assajos d'informació del formigó endurit

**0EH030** U Assaig no destructiu: ultrasons.
Assaig no destructiu consistent en la determinació de la velocitat de propagació dels impulsos ultrasònics en pilar existent, mitjançant l'ús de ultrasons, mesurant el temps de recorregut d'una ona ultrasònica dins del formigó, entre un emissor i un receptor col·locats sobre la seva superfície, per a obtenir la qualitat i l'homogeneïtat del formigó endurit, sense incloure cala ni reposició de revestiments o recobriments.
Inclou: Realització de l'assaig.
Criteri d'amidament de projecte: Nombre d'unitats previstes, segons documentació gràfica de Projecte.
Criteri de mesura d'obra: Es mesurarà el nombre d'unitats realment executades segons especificacions de Projecte.

| Codi | Ut | Descripció | Rendiment | Preu | Import |
|---|---|---|---|---|---|
| mt49hpa070a | U | Assaig per determinar la velocitat de propagació dels impulssos ultrasònics en un pilar, mitjançant l'ús d'ultrasons, segons UNE-EN 12504-4, sense incloure cala ni reposició de revestiments o recobriments. (material) | 1 | 8.98 | 8.980 |
| % | % | Costos directes complementaris | 2 % | 8.980 | 0.180 |
|  |  | Costos directes |  |  | 9.160 |
