# Assaig no destructiu: humitat superficial

- Propietat de l'arxiu: CYPE Ingenieros S.A.
- Format: FIEBDC-3/2016
- Programa: Generador de preus de la construcció. CYPE Ingenieros, S.A.
- Data: 17/06/2024
- Divisa: EUR
- Costos indirectes: 3 %
- IVA: 21 %

## 0 Actuacions prèvies

### 0E Pressa de mostres i assaigs per a estudi de patologies

#### 0EH Assajos d'informació del formigó endurit

**0EH040** U Assaig no destructiu: humitat superficial.
Assaig no destructiu consistent en la determinació de la humitat superficial en element estructural existent de formigó, mitjançant l'ús del higròmetre, per a obtenir l'origen de la humitat de l'element (capil·laritat, condensacions, etc.), sense incloure cala ni reposició de revestiments o recobriments.
Inclou: Realització de l'assaig.
Criteri d'amidament de projecte: Nombre d'unitats previstes, segons documentació gràfica de Projecte.
Criteri de mesura d'obra: Es mesurarà el nombre d'unitats realment executades segons especificacions de Projecte.

| Codi | Ut | Descripció | Rendiment | Preu | Import |
|---|---|---|---|---|---|
| mt49hpa080 | U | Assaig per determinar la humitat superficial a element de formigó armat, mitjançant l'ús de higròmetre, obtenint la causa de la humitat de l'element (capil·laritat, condensacions, etc.), sense incloure cala ni reposició de revestiments o recobriments. (material) | 1 | 120 | 120.000 |
| % | % | Costos directes complementaris | 2 % | 120.000 | 2.400 |
|  |  | Costos directes |  |  | 122.400 |
