# Acta notarial

- Propietat de l'arxiu: CYPE Ingenieros S.A.
- Format: FIEBDC-3/2016
- Programa: Generador de preus de la construcció. CYPE Ingenieros, S.A.
- Data: 17/06/2024
- Divisa: EUR
- Costos indirectes: 3 %
- IVA: 21 %

## 0 Actuacions prèvies

### 0I Actes i informes sobre patologies

#### 0IF Actes i informes

**0IF010** U Acta notarial.
Aixecament de l'acta notarial, incloent informe tècnic de l'estat actual de les edificacions confrontants.
Inclou: Desplaçament a obra. Aixecament de l'acta.
Criteri d'amidament de projecte: Nombre d'unitats previstes, segons documentació gràfica de Projecte.
Criteri de mesura d'obra: Es mesurarà el nombre d'unitats realment executades segons especificacions de Projecte.

| Codi | Ut | Descripció | Rendiment | Preu | Import |
|---|---|---|---|---|---|
| mt49tei010 | U | Acta notarial, incloent informe tècnic de l'estat actual de les edificacions colindants. (material) | 1 | 600 | 600.000 |
| % | % | Costos directes complementaris | 2 % | 600.000 | 12.000 |
|  |  | Costos directes |  |  | 612.000 |
