# Protecció d'equipament auxiliar

- Propietat de l'arxiu: CYPE Ingenieros S.A.
- Format: FIEBDC-3/2016
- Programa: Generador de preus de la construcció. CYPE Ingenieros, S.A.
- Data: 30/07/2024
- Divisa: EUR
- Costos indirectes: 3 %
- IVA: 21 %

## 0 Actuacions prèvies

### 0M Equipament

#### 0MP Protecció

**0MP010** m³ Protecció d'equipament auxiliar.
Subministrament i col·locació de làmines de polietilè transparent sobre l'equipament auxiliar com arxius, material electrònic, etc., (aproximadament 7 u/m³), encavallades entre si al menys 15 cm i fixades amb cinta adhesiva, per a protegir-ho davant la brutícia i la pols ocasionada pels treballs de rehabilitació. Inclús posterior retirada de làmines, recollida i càrrega sobre contenidor.
Inclou: Col·locació de la protecció. Retirada de la protecció i càrrega sobre contenidor.
Criteri d'amidament de projecte: Volum mesurat segons documentació gràfica de Projecte.
Criteri de mesura d'obra: Es mesurarà el volum realment executat segons especificacions de Projecte.

| Codi | Ut | Descripció | Rendiment | Preu | Import |
|---|---|---|---|---|---|
| mt32war020 | m² | Làmina de polietilè transparent, de 0,2 mm d'espessor. (material) | 8.159 | 0.17 | 1.387 |
| mt32war030 | m | Cinta plàstica autoadhesiva. (material) | 2.045 | 0.04 | 0.082 |
| mo113 | h | Peó ordinari construcció. (mà d'obra) | 0.358 | 23.81 | 8.524 |
| % | % | Costos directes complementaris | 2 % | 9.993 | 0.200 |
|  |  | Costos directes |  |  | 10.193 |

Residus:
- col·locació: mt32war020 Làmina de polietilè transparent, de 0,2 mm d'espessor; factor de residu 0.06
- demolició: ruo170203 Plàstic. (component de residu); rendiment 1.509 kg; Codi LER 17 02 03; Massa de l'element 1 kg; Volum 0.001667 m3

## Recursos

**mt32war020** m² Làmina de polietilè transparent, de 0,2 mm d'espessor
Dades tècniques: Cost energètic 27.540 MJ; Emissió de CO2 1.010 kg; Codi LER 17 06 04; Massa de l'element 0.184 kg; Volum 0.000307 m3
Residus:
- embalatge: re170203 Plàstic. (component de residu); rendiment 0.024 kg; Codi LER 17 02 03; Massa de l'element 1 kg; Volum 0.001667 m3
