# Preparació de superfície de fibrociment amb amiant en coberta inclinada, mitjançant projecció d'aigua a pressió

- Propietat de l'arxiu: CYPE Ingenieros S.A.
- Format: FIEBDC-3/2016
- Programa: Generador de preus de la construcció. CYPE Ingenieros, S.A.
- Data: 30/07/2024
- Divisa: EUR
- Costos indirectes: 3 %
- IVA: 21 %

## 0 Actuacions prèvies

### 0T Proteccions permanents

#### 0TQ Cobertes

**0TQ005** m² Preparació de superfície de fibrociment amb amiant en coberta inclinada, mitjançant projecció d'aigua a pressió.
Preparació de superfície de fibrociment amb amiant en coberta inclinada, amb un pendent mitjà del 30%, per la seva cara superior, considerant un grau de complexitat mig, mitjançant projecció d'aigua a pressió, 150 bar, eliminant tots les restes de brutícia, grasses i pols del suport, deixant el porus obert i posterior aplicació d'aigua oxigenada.
Inclou: Muntatge i preparació de l'equip. Aplicació mecànica del doll d'aigua. Aplicació mecànica del raig d'aigua oxigenada. Desmuntatge de l'equip. Neteja de la superfície suport. Recollida de l'aigua i les restes generades en un dipòsit de sedimentació. Càrrega del dipòsit de sedimentació sobre camió o contenidor.
Criteri d'amidament de projecte: Superfície mesurada segons documentació gràfica de Projecte.
Criteri de mesura d'obra: Es mesurarà la superfície realment executada segons especificacions de Projecte.

| Codi | Ut | Descripció | Rendiment | Preu | Import |
|---|---|---|---|---|---|
| mt08aaa010a | m³ | Aigua. (material) | 0.005 | 1.5 | 0.008 |
| mt08lim140 | l | Aigua oxigenada, amb una concentració del 50%. (material) | 0.2 | 3.87 | 0.774 |
| mq08lch020a | h | Equip de raig d'aigua a pressió. (maquinària) | 0.209 | 5.77 | 1.206 |
| mq08gel010k | h | Grup electrògen insonoritzat, trifàsic, de 45 kVA de potència. (maquinària) | 0.209 | 5.38 | 1.124 |
| mo020 | h | Oficial 1ª construcció. (mà d'obra) | 0.252 | 28.42 | 7.162 |
| mo077 | h | Ajudant construcció. (mà d'obra) | 0.252 | 25.28 | 6.371 |
| % | % | Costos directes complementaris | 2 % | 16.645 | 0.333 |
|  |  | Costos directes |  |  | 16.978 |

## Recursos

**mt08aaa010a** m³ Aigua
Dades tècniques: Cost energètic 60.000 MJ; Emissió de CO2 30.000 kg
