# Transport, posta en obra i retirada d'equip complet per a sondeig geotèrmic

- Propietat de l'arxiu: CYPE Ingenieros S.A.
- Format: FIEBDC-3/2016
- Programa: Generador de preus de la construcció. CYPE Ingenieros, S.A.
- Data: 30/07/2024
- Divisa: EUR
- Costos indirectes: 3 %
- IVA: 21 %

## A Condicionament del terreny

### AD Moviment de terres en edificació

#### ADG Excavacions per geotèrmia

**ADG001** U Transport, posta en obra i retirada d'equip complet per a sondeig geotèrmic.
Transport, posta en obra i retirada d'equip complet per a la perforació, injecció i col·locació de sondes geotèrmiques format per: equip de perforació, compressor, bomba d'aigua (llots), equip d'injecció, equip per a moviment de material en obra, barnillatge, entubament recuperable, mànegues, eines de perforació i d'introducció de les sondes, i altres equips auxiliars.
Criteri de valoració econòmica: El preu inclou el desplaçament a l'obra del personal especialitzat.
Inclou: Transport a l'obra. Muntatge de l'equip. Desmuntatge de l'equip. Retirada de l'equip>.
Criteri d'amidament de projecte: Nombre d'unitats previstes, segons documentació gràfica de Projecte.
Criteri de mesura d'obra: Es mesurarà el nombre d'unitats realment executades segons especificacions de Projecte.

| Codi | Ut | Descripció | Rendiment | Preu | Import |
|---|---|---|---|---|---|
| mq03geo010 | U | Transport, posada en obra i retirada d'equip mecànic per a la perforació del terreny, col·locació de les sondes geotèrmiques i posterior injecció de morter. (maquinària) | 1.159 | 1232 | 1427.888 |
| % | % | Costos directes complementaris | 2 % | 1427.888 | 28.558 |
|  |  | Costos directes |  |  | 1456.446 |
