# Solera de formigó en massa amb calç

- Propietat de l'arxiu: CYPE Ingenieros S.A.
- Format: FIEBDC-3/2016
- Programa: Generador de preus de la construcció. CYPE Ingenieros, S.A.
- Data: 17/06/2024
- Divisa: EUR
- Costos indirectes: 3 %
- IVA: 21 %

## A Condicionament del terreny

### AN Anivellament

#### ANS Soleres

**ANS025** m² Solera de formigó en massa amb calç.
Solera de formigó en massa de 10 cm d'espessor, realitzat amb calç hidràulica natural, tipus NHL 5, amb una resistència a compressió a 90 ddies major o igual a 11,5 Mpa (115 kg/cm²), preparat en obra i abocament amb mitjans manuals, estès i vibrat manual mitjançant regla vibrant, sense tractament de la seva superfície; amb junts de retracció de 5 mm d'espessor, mitjançant tall amb disc de diamant. Inclús tauler de fusta de 2 cm d'espessor, per a l'execució de juntes de retracció.
Criteri de valoració econòmica: El preu no inclou la base de la solera.
Inclou: Preparació de la superfície de recolzament del formigó. Replanteig dels junts de construcció i de dilatació. Estesa de nivells mitjançant tocaments, mestres de formigó o regles. Reg de la superfície base. Formació de juntes de construcció i de juntes perimetrals de dilatació. Preparació del formigó. Abocat, estesa i vibrat del formigó. Curat del formigó. Replanteig dels junts de retracció. Cort del formigó. Neteja final dels junts de retracció.
Criteri d'amidament de projecte: Superfície mesurada segons documentació gràfica de Projecte.
Criteri de mesura d'obra: Es mesurarà la superfície realment executada segons especificacions de Projecte, sense deduir la superfície ocupada pels pilars situats dintre del seu perímetre.

| Codi | Ut | Descripció | Rendiment | Preu | Import |
|---|---|---|---|---|---|
| mt08aaa010a | m³ | Aigua. (material) | 0.026 | 1.5 | 0.039 |
| mt01arg008a | m³ | Sorra, de mida màxima 0/3 mm. (material) | 0.043 | 16.65 | 0.716 |
| mt01arg008c | m³ | Sorra, de mida màxima 3/8 mm. (material) | 0.043 | 20.9 | 0.899 |
| mt01arg008d | m³ | Graveta, de mida màxima 8/16 mm. (material) | 0.057 | 23.6 | 1.345 |
| mt08cal020c | kg | Calç hidràulica natural tipus NHL 5, en sacs, segons UNE-EN 459-1. (material) | 50.164 | 0.65 | 32.607 |
| mt08ema050a | m³ | Fusta per a encofrar, de 22 mm d'espessor. (material) | 0.001 | 385 | 0.385 |
| mq06vib020 | h | Regla vibrant de 3 m. (maquinària) | 0.097 | 5.23 | 0.507 |
| mq06cor020 | h | Equip per a tall de juntes en soleres de formigó. (maquinària) | 0.094 | 10.64 | 1.000 |
| mq06hor010 | h | Formigonera elèctrica amb una capacitat de pastat de 160 l. (maquinària) | 0.073 | 3.45 | 0.252 |
| mo113 | h | Peó ordinari construcció. (mà d'obra) | 0.242 | 23.81 | 5.762 |
| mo112 | h | Peó especialitzat construcció. (mà d'obra) | 0.28 | 24.59 | 6.885 |
| mo020 | h | Oficial 1ª construcció. (mà d'obra) | 0.085 | 28.42 | 2.416 |
| mo077 | h | Ajudant construcció. (mà d'obra) | 0.043 | 25.28 | 1.087 |
| % | % | Costos directes complementaris | 2 % | 53.900 | 1.078 |
|  |  | Costos directes |  |  | 54.978 |

Residus:
- col·locació: mt01arg008a Sorra, de mida màxima 0/3 mm; factor de residu 0.00810101
- col·locació: mt01arg008c Sorra, de mida màxima 3/8 mm; factor de residu 0.00748773
- col·locació: mt01arg008d Graveta, de mida màxima 8/16 mm; factor de residu 0.00709812
- col·locació: mt08cal020c Calç hidràulica natural tipus NHL 5, en sacs, segons UNE-EN 459-1; factor de residu 0.021
- col·locació: mt08ema050a Fusta per a encofrar, de 22 mm d'espessor; factor de residu 1

## Recursos

**mt08aaa010a** m³ Aigua
Dades tècniques: Cost energètic 60.000 MJ; Emissió de CO2 30.000 kg

**mt01arg008a** m³ Sorra, de mida màxima 0/3 mm
Dades tècniques: Cost energètic 146.250 MJ; Emissió de CO2 7.800 kg; Codi LER 01 04 08; Massa de l'element 1950 kg; Volum 1.3 m3

**mt01arg008c** m³ Sorra, de mida màxima 3/8 mm
Dades tècniques: Cost energètic 146.250 MJ; Emissió de CO2 7.800 kg; Codi LER 01 04 08; Massa de l'element 1950 kg; Volum 1.3 m3

**mt01arg008d** m³ Graveta, de mida màxima 8/16 mm
Dades tècniques: Cost energètic 146.250 MJ; Emissió de CO2 7.800 kg; Codi LER 01 04 08; Massa de l'element 1950 kg; Volum 1.3 m3

**mt08cal020c** kg Calç hidràulica natural tipus NHL 5, en sacs, segons UNE-EN 459-1
Dades tècniques: Cost energètic 5.254 MJ; Emissió de CO2 0.234 kg; Codi LER 17 09 04; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08ema050a** m³ Fusta per a encofrar, de 22 mm d'espessor
Dades tècniques: Cost energètic 9339.000 MJ; Emissió de CO2 -127.875 kg; Codi LER 17 02 01; Massa de l'element 68.75 kg; Volum 0.0625 m3
