# Entibació de fusta, en pous excavats per a recalçament de fonaments

- Propietat de l'arxiu: CYPE Ingenieros S.A.
- Format: FIEBDC-3/2016
- Programa: Generador de preus de la construcció. CYPE Ingenieros, S.A.
- Data: 30/07/2024
- Divisa: EUR
- Costos indirectes: 3 %
- IVA: 21 %

## A Condicionament del terreny

### AZ Recalços

#### AZC Apuntalaments

**AZC010** m² Entibació de fusta, en pous excavats per a recalçament de fonaments.
Apuntalament i entibació lleugera per una protecció del 20%, mitjançant capçals horitzontals, amortitzables en 10 usos i estampidors de fusta, amortitzables en 30 usos, fixats amb puntes d'acer, en pous, de fins a 3 m de profunditat i de fins a 1 m d'amplària, per a recalçament de fonaments.
Inclou: Replanteig general i fixació dels punts i nivells de referència. Muntatge de taulons, capçals i colzes. Clavat de tots els elements. Desmuntatge gradual de l'apuntalament i de l'entibació.
Criteri d'amidament de projecte: Superfície mesurada en projecció horitzontal, segons documentació gràfica de Projecte.
Criteri de mesura d'obra: Es mesurarà, en projecció horitzontal, la superfície realment executada segons especificacions de Projecte.

| Codi | Ut | Descripció | Rendiment | Preu | Import |
|---|---|---|---|---|---|
| mt08emt040 | m³ | Fusta de pi per a apuntalaments i entibació d'excavacions. (material) | 0.004 | 225 | 0.900 |
| mt08emt045a | m³ | Estampidor de fusta, de 70 a 90 mm de diàmetre i entre 2 i 2,5 m de longitud, per a apuntalaments i entibació d'excavacions. (material) | 0.004 | 202.74 | 0.811 |
| mt08var060 | kg | Puntes d'acer de 20x100 mm. (material) | 0.05 | 8.75 | 0.438 |
| mo044 | h | Oficial 1ª encofrador. (mà d'obra) | 0.668 | 28.39 | 18.965 |
| mo091 | h | Ajudant encofrador. (mà d'obra) | 0.668 | 25.25 | 16.867 |
| % | % | Costos directes complementaris | 2 % | 37.981 | 0.760 |
|  |  | Costos directes |  |  | 38.741 |

Residus:
- col·locació: mt08emt040 Fusta de pi per a apuntalaments i entibació d'excavacions; factor de residu 1
- col·locació: mt08var060 Puntes d'acer de 20x100 mm; factor de residu 0.0045

## Recursos

**mt08emt040** m³ Fusta de pi per a apuntalaments i entibació d'excavacions
Dades tècniques: Cost energètic 679.200 MJ; Emissió de CO2 -9.300 kg; Codi LER 17 02 01; Massa de l'element 5 kg; Volum 0.004545 m3

**mt08var060** kg Puntes d'acer de 20x100 mm
Dades tècniques: Cost energètic 9.830 MJ; Emissió de CO2 0.510 kg; Codi LER 17 04 05; Massa de l'element 1 kg; Volum 0.000476 m3
