# Formigó de neteja, amb àrids reciclats

- Propietat de l'arxiu: CYPE Ingenieros S.A.
- Format: FIEBDC-3/2016
- Programa: Generador de preus de la construcció. CYPE Ingenieros, S.A.
- Data: 17/06/2024
- Divisa: EUR
- Costos indirectes: 3 %
- IVA: 21 %

## C Fonamentacions

### CH Formigons, acers i encofrats

#### CHH Formigons

**CHH006** m³ Formigó de neteja, amb àrids reciclats.
Formigó HL-150/B/20, amb un percentatge màxim d'àrids reciclats del 50%, fabricat en central i abocament des de camió, per a formació de capa de formigó de neteja i anivellament de fons de fonamentació, en el fons de l'excavació prèviament realitzada.
Inclou: Replanteig. Col·locació de tocs i/o formació de mestres. Abocament i compactació del formigó. Coronació i enrasament del formigó.
Criteri d'amidament de projecte: Volum teòric, segons documentació gràfica de Projecte.
Criteri de mesura d'obra: Es mesurarà el volum teòric executat segons especificacions de Projecte, sense incloure els increments per excessos d'excavació no autoritzats.

| Codi | Ut | Descripció | Rendiment | Preu | Import |
|---|---|---|---|---|---|
| mt10hmf012e | m³ | Formigó de neteja HL-150/B/20, amb un percentatge màxim d'àrids reciclats del 50%, fabricat en central. (material) | 1.05 | 102.95 | 108.098 |
| mo045 | h | Oficial 1ª estructurista, en treballs de posada en obra del formigó. (mà d'obra) | 0.107 | 28.39 | 3.038 |
| mo092 | h | Ajudant estructurista, en treballs de posada en obra del formigó. (mà d'obra) | 0.214 | 25.25 | 5.404 |
| % | % | Costos directes complementaris | 2 % | 116.540 | 2.331 |
|  |  | Costos directes |  |  | 118.871 |

Residus:
- col·locació: mt10hmf012e Formigó de neteja HL-150/B/20, amb un percentatge màxim d'àrids reciclats del 50%, fabricat en central; factor de residu 0.00119133

## Recursos

**mt10hmf012e** m³ Formigó de neteja HL-150/B/20, amb un percentatge màxim d'àrids reciclats del 50%, fabricat en central
Dades tècniques: Cost energètic 1840.000 MJ; Emissió de CO2 230.000 kg; Codi LER 17 01 01; Massa de l'element 2300 kg; Volum 1.533333 m3
