# Formigó ciclopi amb calç

- Propietat de l'arxiu: CYPE Ingenieros S.A.
- Format: FIEBDC-3/2016
- Programa: Generador de preus de la construcció. CYPE Ingenieros, S.A.
- Data: 17/06/2024
- Divisa: EUR
- Costos indirectes: 3 %
- IVA: 21 %

## C Fonamentacions

### CH Formigons, acers i encofrats

#### CHH Formigons

**CHH015** m³ Formigó ciclopi amb calç.
Formigó ciclopi, realitzat amb formigó en massa amb calç hidràulica natural, tipus NHL 5, amb una resistència a compressió a 90 ddies major o igual a 11,5 Mpa (115 kg/cm²), preparat en obra i abocament amb mitjans manuals (60% de volum) i boles de pedra de 15 a 30 cm de diàmetre (40% de volum), per a formació de fonamentació.
Inclou: Preparació del formigó. Abocament i compactació del formigó. Col·locació de les pedres en el formigó fresc. Curat del formigó.
Criteri d'amidament de projecte: Volum teòric, segons documentació gràfica de Projecte.
Criteri de mesura d'obra: Es mesurarà el volum teòric executat segons especificacions de Projecte, sense incloure els increments per excessos d'excavació no autoritzats.

| Codi | Ut | Descripció | Rendiment | Preu | Import |
|---|---|---|---|---|---|
| mt08aaa010a | m³ | Aigua. (material) | 0.149 | 1.5 | 0.224 |
| mt01arg008a | m³ | Sorra, de mida màxima 0/3 mm. (material) | 0.246 | 16.65 | 4.096 |
| mt01arg008c | m³ | Sorra, de mida màxima 3/8 mm. (material) | 0.246 | 20.9 | 5.141 |
| mt01arg008d | m³ | Graveta, de mida màxima 8/16 mm. (material) | 0.328 | 23.6 | 7.741 |
| mt08cal020c | kg | Calç hidràulica natural tipus NHL 5, en sacs, segons UNE-EN 459-1. (material) | 286.65 | 0.65 | 186.323 |
| mt01arg100b | m³ | Boles de pedra de 15 a 30 cm de diàmetre. (material) | 0.4 | 19.5 | 7.800 |
| mq06hor010 | h | Formigonera elèctrica amb una capacitat de pastat de 160 l. (maquinària) | 0.73 | 3.45 | 2.519 |
| mo045 | h | Oficial 1ª estructurista, en treballs de posada en obra del formigó. (mà d'obra) | 0.071 | 28.39 | 2.016 |
| mo092 | h | Ajudant estructurista, en treballs de posada en obra del formigó. (mà d'obra) | 0.356 | 25.25 | 8.989 |
| mo113 | h | Peó ordinari construcció. (mà d'obra) | 1.496 | 23.81 | 35.620 |
| mo112 | h | Peó especialitzat construcció. (mà d'obra) | 0.988 | 24.59 | 24.295 |
| % | % | Costos directes complementaris | 2 % | 284.764 | 5.695 |
|  |  | Costos directes |  |  | 290.459 |

Residus:
- col·locació: mt01arg008a Sorra, de mida màxima 0/3 mm; factor de residu 0.00810101
- col·locació: mt01arg008c Sorra, de mida màxima 3/8 mm; factor de residu 0.00748773
- col·locació: mt01arg008d Graveta, de mida màxima 8/16 mm; factor de residu 0.00709812
- col·locació: mt08cal020c Calç hidràulica natural tipus NHL 5, en sacs, segons UNE-EN 459-1; factor de residu 0.021
- col·locació: mt01arg100b Boles de pedra de 15 a 30 cm de diàmetre; factor de residu 0.00768975

## Recursos

**mt08aaa010a** m³ Aigua
Dades tècniques: Cost energètic 60.000 MJ; Emissió de CO2 30.000 kg

**mt01arg008a** m³ Sorra, de mida màxima 0/3 mm
Dades tècniques: Cost energètic 146.250 MJ; Emissió de CO2 7.800 kg; Codi LER 01 04 08; Massa de l'element 1950 kg; Volum 1.3 m3

**mt01arg008c** m³ Sorra, de mida màxima 3/8 mm
Dades tècniques: Cost energètic 146.250 MJ; Emissió de CO2 7.800 kg; Codi LER 01 04 08; Massa de l'element 1950 kg; Volum 1.3 m3

**mt01arg008d** m³ Graveta, de mida màxima 8/16 mm
Dades tècniques: Cost energètic 146.250 MJ; Emissió de CO2 7.800 kg; Codi LER 01 04 08; Massa de l'element 1950 kg; Volum 1.3 m3

**mt08cal020c** kg Calç hidràulica natural tipus NHL 5, en sacs, segons UNE-EN 459-1
Dades tècniques: Cost energètic 5.254 MJ; Emissió de CO2 0.234 kg; Codi LER 17 09 04; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt01arg100b** m³ Boles de pedra de 15 a 30 cm de diàmetre
Dades tècniques: Cost energètic 146.250 MJ; Emissió de CO2 7.800 kg; Codi LER 01 04 08; Massa de l'element 1950 kg; Volum 1.3 m3
