# Perforació en fonamentació existent, per a recalçament de fonamentació

- Propietat de l'arxiu: CYPE Ingenieros S.A.
- Format: FIEBDC-3/2016
- Programa: Generador de preus de la construcció. CYPE Ingenieros, S.A.
- Data: 30/07/2024
- Divisa: EUR
- Costos indirectes: 3 %
- IVA: 21 %

## C Fonamentacions

### CZ Recalçats

#### CZM Micropilotatge en fonament

**CZM005** m Perforació en fonamentació existent, per a recalçament de fonamentació.
Perforació en fonamentació existent fins a assolir la seva cara inferior, de 110 mm de diàmetre, mitjançant perforadora amb corona de widia; per a recalçament de fonamentació en un àrea de treball amb altura lliure d'entre 2,50 i 4 m, i càrrega manual de runa sobre camió o contenidor.
Criteri de valoració econòmica: El preu no inclou el transport de la runa generada.
Inclou: Localització de les armadures existents en la fonamentació. Replanteig de les zones a perforar. Perforació amb corona de widia. Fragmentació dels enderrocs en peces manejables. Retirada i arreplegat de enderrocs. Neteja de les restes de l'obra. Càrrega manual d'enderrocs sobre camió o contenidor.
Criteri d'amidament de projecte: Longitud mesurada segons documentació gràfica de Projecte.
Criteri de mesura d'obra: Es mesurarà la longitud realment executada segons especificacions de Projecte.

| Codi | Ut | Descripció | Rendiment | Preu | Import |
|---|---|---|---|---|---|
| mq05epp030 | h | Equip hidràulic sobre carro d'erugues, amb doble capçal, amb corona de widia per a perforació de fonamentació existent. (maquinària) | 0.183 | 101.12 | 18.505 |
| mo089 | h | Ajudant estructurista. (mà d'obra) | 0.224 | 25.25 | 5.656 |
| % | % | Costos directes complementaris | 2 % | 24.161 | 0.483 |
|  |  | Costos directes |  |  | 24.644 |

Residus:
- demolició: ruo170101 Formigó (formigons, morters i prefabricats). (component de residu); rendiment 21.858 kg; Codi LER 17 01 01; Massa de l'element 1 kg; Volum 0.000667 m3
