# Micropiló amb armadura de perfil tubular d'acer "PIRESA", per a recalçament de fonamentació

- Propietat de l'arxiu: CYPE Ingenieros S.A.
- Format: FIEBDC-3/2016
- Programa: Generador de preus de la construcció. CYPE Ingenieros, S.A.
- Data: 17/06/2024
- Divisa: EUR
- Costos indirectes: 3 %
- IVA: 21 %

## C Fonamentacions

### CZ Recalçats

#### CZM Micropilotatge en fonament

**CZM030** m Micropiló amb armadura de perfil tubular d'acer "PIRESA", per a recalçament de fonamentació.
Micropiló "PIRESA", de fins a 15 m de longitud, 150 mm de diàmetre nominal i 34,91 t de límit estructural, compost de perfil tubular amb rosca, d'acer UNE-EN 10210-1 S550, amb límit elàstic 550 N/mm², de 60,3 mm de diàmetre exterior i 5,5 mm de gruix, formigonat amb beurada de ciment CEM I 42,5 N UNE-EN 197-1; per a recalçament de fonamentació, travessant la fonamentació existent en terrenys naturals, secs i estables, i càrrega manual a camió o contenidor de les restes del material de reblert i altres deixalles produïts durant els treballs.
Criteri de valoració econòmica: El preu inclou el desplaçament a l'obra del personal especialitzat i el trasllat de l'equip entre diferents emplaçaments dins de la mateixa obra, però no inclou la perforació de la fonamentació existent.
Inclou: Neteja i preparació de l'entorn afectat. Replanteig. Perforació del terreny. Col·locació d'armadura tubular. Injecció de la beurada de ciment. Neteja i retirada de sobrants. Càrrega manual d'enderrocs sobre camió o contenidor.
Criteri d'amidament de projecte: Longitud mesurada segons documentació gràfica de Projecte, incrementada en un metre per la formació del bulb.
Criteri de mesura d'obra: Es mesurarà la longitud màxima, presa en el terreny abans de formigonar, del micropiló realment executat segons especificacions de Projecte, des del fons de l'excavació fins a la base de recolzament de la maquinària o el cap de l'armadura, sense incloure l'excés de morter o beurada de ciment consumits sobre el volum teòric corresponent al diàmetre nominal del micropiló.

| Codi | Ut | Descripció | Rendiment | Preu | Import |
|---|---|---|---|---|---|
| mt07mpp010a | m | Perfil tubular amb rosca, per armar micropilons "PIRESA", de 60,3 mm de diàmetre exterior i 5,5 mm de gruix, d'acer EN ISO 11960 S550, amb límit elàstic 550 N/mm² i càrrega de trencament 690 N/mm². (material) | 1.02 | 15.84 | 16.157 |
| mt09lex010a | m³ | Beurada de ciment CEM I 42,5 N UNE-EN 197-1, confeccionada en obra, amb una relació aigua/ciment de 0,4, per a injecció en entubament. (material) | 0.018 | 109.97 | 1.979 |
| mq03pva020 | h | Equip per a injeccions profundes, amb bomba de baixa pressió i carro de perforació. (maquinària) | 0.156 | 236.32 | 36.866 |
| mo042 | h | Oficial 1ª estructurista. (mà d'obra) | 0.428 | 28.39 | 12.151 |
| mo089 | h | Ajudant estructurista. (mà d'obra) | 0.428 | 25.25 | 10.807 |
| mo113 | h | Peó ordinari construcció. (mà d'obra) | 0.214 | 23.81 | 5.095 |
| % | % | Costos directes complementaris | 2 % | 83.055 | 1.661 |
|  |  | Costos directes |  |  | 84.716 |

Residus:
- col·locació: mt07mpp010a; factor de residu 0.006
- excavació: ruo170504 Terra i pedres diferents de les especificades en el codi 17 05 03. (component de residu); rendiment 35.343 kg; Codi LER 17 05 04; Massa de l'element 1 kg; Volum 0.000625 m3

## Recursos

**mt07mpp010a** m Perfil tubular amb rosca
Dades tècniques: Cost energètic 73.812 MJ; Emissió de CO2 3.828 kg; Codi LER 17 04 05; Massa de l'element 7.43 kg; Volum 0.003538 m3
Residus:
- embalatge: re170203 Plàstic. (component de residu); rendiment 0.008 kg; Codi LER 17 02 03; Massa de l'element 1 kg; Volum 0.001667 m3
