# Allargador de camisa metàl·lica "GEONOVATEK" per a guia durant el clavat de micropilons MP60

- Propietat de l'arxiu: CYPE Ingenieros S.A.
- Format: FIEBDC-3/2016
- Programa: Generador de preus de la construcció. CYPE Ingenieros, S.A.
- Data: 27/01/2025
- Divisa: EUR
- Costos indirectes: 3 %
- IVA: 21 %

## C Fonamentacions

### CZ Recalçats

#### CZM Micropilotatge en fonament

**CZM039** U Allargador de camisa metàl·lica "GEONOVATEK" per a guia durant el clavat de micropilons MP60.
Allargador de camisa metàl·lica "GEONOVATEK" format per tub d'acer corrugat UNE-EN 10025 S355JR de 30 cm de longitud, connectat a l'armadura de la nova fonamentació, per a guia durant el clavat de micropilons MP60, em recalçament de fonamentació, amb un grau de complexitat baix, i posterior pretesat mitjançant capçal pretensor Lift Pile.
Criteri de valoració econòmica: El preu no inclou el transport dels materials, la supervisió de la instal·lació ni la nova fonamentació.
Inclou: Replanteig i marcat dels eixos. Col·locació de l'allargador.
Criteri d'amidament de projecte: Nombre d'unitats previstes, segons documentació gràfica de Projecte.
Criteri de mesura d'obra: Es mesurarà el nombre d'unitats realment executades segons especificacions de Projecte.

| Codi | Ut | Descripció | Rendiment | Preu | Import |
|---|---|---|---|---|---|
| mt07geo055a | U | Allargador de camisa metàl·lica "GEONOVATEK" format per tub d'acer corrugat UNE-EN 10025 S355JR de 30 cm de longitud, connectat a l'armadura de la nova fonamentació, per a guia durant el clavat de micropilons MP60, em recalçament de fonamentació, amb un grau de complexitat baix, i posterior pretesat mitjançant capçal pretensor Lift Pile. (material) | 1 | 77.05 | 77.050 |
| mo042 | h | Oficial 1ª estructurista. (mà d'obra) | 0.143 | 29.64 | 4.239 |
| % | % | Costos directes complementaris | 2 % | 81.289 | 1.626 |
|  |  | Costos directes |  |  | 82.915 |

Residus:
- col·locació: mt07geo055a; factor de residu 0.0075

## Recursos

**mt07geo055a** U Allargador de camisa metàl·lica "GEONOVATEK" format per tub d'acer corrugat UNE-EN 10025 S355JR de 30 cm de longitud
Dades tècniques: Cost energètic 249.402 MJ; Emissió de CO2 0.084 kg; Codi LER 17 04 05; Massa de l'element 8.44 kg; Volum 0.004019 m3
