# Connexió de micropiló a l'encep, mitjançant connectors, per a recalçament de fonamentació

- Propietat de l'arxiu: CYPE Ingenieros S.A.
- Format: FIEBDC-3/2016
- Programa: Generador de preus de la construcció. CYPE Ingenieros, S.A.
- Data: 30/07/2024
- Divisa: EUR
- Costos indirectes: 3 %
- IVA: 21 %

## C Fonamentacions

### CZ Recalçats

#### CZM Micropilotatge en fonament

**CZM060** U Connexió de micropiló a l'encep, mitjançant connectors, per a recalçament de fonamentació.
Connexió de micropiló a l'encep amb platines d'acer laminat S235JR fixades mitjançant soldadura al perfil tubular, en el tram prèviament escapçat i net, per a la correcta adherència entre l'armadura del micropiló i el formigó de l'encep; per a recalçament de fonamentació en un àrea de treball amb altura lliure d'entre 2,50 i 4 m.
Inclou: Neteja i preparació de la superfície suport. Replanteig i marcat dels eixos. Fixació dels connectors amb soldadura.
Criteri d'amidament de projecte: Nombre d'unitats previstes, segons documentació gràfica de Projecte.
Criteri de mesura d'obra: Es mesurarà el nombre d'unitats realment executades segons especificacions de Projecte.

| Codi | Ut | Descripció | Rendiment | Preu | Import |
|---|---|---|---|---|---|
| mt07ala011d | kg | Platina d'acer laminat UNE-EN 10025 S235JR, per aplicacions estructurals. Treballada i muntada en taller, per a col·locar en obra. (material) | 2.5 | 2.38 | 5.950 |
| mq08sol020 | h | Equip i elements auxiliars per soldadura elèctrica. (maquinària) | 0.152 | 3.42 | 0.520 |
| mo019 | h | Oficial 1ª soldador. (mà d'obra) | 0.187 | 28.86 | 5.397 |
| % | % | Costos directes complementaris | 2 % | 11.867 | 0.237 |
|  |  | Costos directes |  |  | 12.104 |

Residus:
- col·locació: mt07ala011d; factor de residu 0.0045

## Recursos

**mt07ala011d** kg Platina d'acer laminat UNE-EN 10025 S235JR
Dades tècniques: Cost energètic 9.830 MJ; Emissió de CO2 0.510 kg; Codi LER 17 04 05; Massa de l'element 1 kg; Volum 0.000476 m3
