# Ataconat amb maó ceràmic massís i morter expansiu, em recalçament de fonamentació

- Propietat de l'arxiu: CYPE Ingenieros S.A.
- Format: FIEBDC-3/2016
- Programa: Generador de preus de la construcció. CYPE Ingenieros, S.A.
- Data: 30/07/2024
- Divisa: EUR
- Costos indirectes: 3 %
- IVA: 21 %

## C Fonamentacions

### CZ Recalçats

#### CZX Ataconats

**CZX040** m³ Ataconat amb maó ceràmic massís i morter expansiu, em recalçament de fonamentació.
Ataconat amb argila amb maó ceràmic massís col·locat amb morter expansiu, sense retracció, d'alta resistència inicial, mitjançant la col·locació de les peces a trencajunts fins omplir l'espai resultant entre la fonamentació existent i la nova fonamentació, després de finalitzar la fase de formigonat durant els treballs de recalçament de fonamentació, realitzats per dames, en fases successives.
Inclou: Neteja de la cara superior del recalç de la fonamentació. Humectació de les superfícies. Estesa de la capa de morter i col·locació dels maons ceràmics. Retirada de deixalles. Neteja de l'element. Càrrega d'enderrocs sobre camió o contenidor.
Criteri d'amidament de projecte: Volum mesurat segons documentació gràfica de Projecte.
Criteri de mesura d'obra: Es mesurarà el volum realment executat segons especificacions de Projecte.

| Codi | Ut | Descripció | Rendiment | Preu | Import |
|---|---|---|---|---|---|
| mt09rec020 | kg | Morter fluït a força de ciment, lleugerament expansiu (3% del volum), per a gruixos compresos entre 10 i 30 mm, amb 95 MPa de resistència a flexotracció i 10 MPa de resistència a compressió a 28 dies, per a ataconats en recalços de fonamentació. (material) | 531 | 0.61 | 323.910 |
| mt04lmb010a | U | Maó ceràmic massís d'elaboració mecànica, per revestir, 29x14x5 cm, per a ús en fàbrica protegida (peça P), densitat 2400 kg/m³, segons UNE-EN 771-1. (material) | 377.778 | 0.64 | 241.778 |
| mo020 | h | Oficial 1ª construcció. (mà d'obra) | 14.965 | 28.42 | 425.305 |
| mo113 | h | Peó ordinari construcció. (mà d'obra) | 6.057 | 23.81 | 144.217 |
| % | % | Costos directes complementaris | 2 % | 1135.210 | 22.704 |
|  |  | Costos directes |  |  | 1157.914 |

Residus:
- col·locació: mt09rec020; factor de residu 0.0063
- col·locació: mt04lmb010a; factor de residu 0.021

## Recursos

**mt09rec020** kg Morter fluït a força de ciment
Dades tècniques: Cost energètic 7.204 MJ; Emissió de CO2 0.454 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt04lmb010a** U Maó ceràmic massís d'elaboració mecànica
Dades tècniques: Cost energètic 12.626 MJ; Emissió de CO2 0.813 kg; Codi LER 17 01 02; Massa de l'element 3.5 kg; Volum 0.0028 m3
Residus:
- embalatge: re170201 Fusta; rendiment 0.017 kg
- embalatge: re170203 Plàstic; rendiment 0.001 kg
