# Desmuntatge de subestructura suport per a la sustentació del revestiment exterior de façana ventilada

- Propietat de l'arxiu: CYPE Ingenieros S.A.
- Format: FIEBDC-3/2016
- Programa: Generador de preus de la construcció. CYPE Ingenieros, S.A.
- Data: 30/07/2024
- Divisa: EUR
- Costos indirectes: 3 %
- IVA: 21 %

## D Demolicions

### DF Façanes

#### DFA Ventilades

**DFA015** m² Desmuntatge de subestructura suport per a la sustentació del revestiment exterior de façana ventilada.
Desmuntatge de subestructura suport metàl·lica per a la sustentació del revestiment exterior de façana ventilada, amb mitjans manuals, i càrrega manual sobre camió o contenidor.
Inclou: Desmuntatge de l'element. Retirada i apilament del material desmuntat. Neteja de les restes de l'obra. Càrrega manual del material desmuntat i restes de l'obra sobre camió o contenidor.
Criteri d'amidament de projecte: Superfície mesurada segons documentació gràfica de Projecte.
Criteri de mesura d'obra: S'amidarà la superfície realment desmuntada segons especificacions de Projecte.

| Codi | Ut | Descripció | Rendiment | Preu | Import |
|---|---|---|---|---|---|
| mo011 | h | Oficial 1ª muntador. (mà d'obra) | 1.19 | 29.34 | 34.915 |
| mo080 | h | Ajudant muntador. (mà d'obra) | 1.19 | 25.28 | 30.083 |
| % | % | Costos directes complementaris | 2 % | 64.998 | 1.300 |
|  |  | Costos directes |  |  | 66.298 |

Residus:
- demolició: ruo170407 Metalls mesclats. (component de residu); rendiment 1.304 kg; Codi LER 17 04 07; Massa de l'element 1 kg; Volum 0.000667 m3
