# Desmuntatge de llinda de perfil laminat

- Propietat de l'arxiu: CYPE Ingenieros S.A.
- Format: FIEBDC-3/2016
- Programa: Generador de preus de la construcció. CYPE Ingenieros, S.A.
- Data: 27/01/2025
- Divisa: EUR
- Costos indirectes: 3 %
- IVA: 21 %

## D Demolicions

### DH Acabaments

#### DHE D'exteriors

**DHE041** m Desmuntatge de llinda de perfil laminat.
Desmuntatge de llinda metàl·lica format per dos perfils d'acer laminat, amb equip de oxitall, sense deteriorar els elements constructius contigus, i càrrega manual sobre camió o contenidor.
Inclou: Desmuntatge de l'element. Retirada i apilament del material desmuntat. Neteja de les restes de l'obra. Càrrega manual del material desmuntat i restes de l'obra sobre camió o contenidor.
Criteri d'amidament de projecte: Longitud mesurada segons documentació gràfica de Projecte.
Criteri de mesura d'obra: S'amidarà la longitud realment desmuntada segons especificacions de Projecte.

| Codi | Ut | Descripció | Rendiment | Preu | Import |
|---|---|---|---|---|---|
| mq08sol010 | h | Equip d'oxitall, amb acetilè com combustible i oxigen com comburent. (maquinària) | 0.191 | 8.25 | 1.576 |
| mo019 | h | Oficial 1ª soldador. (mà d'obra) | 0.246 | 30.13 | 7.412 |
| mo113 | h | Peó ordinari construcció. (mà d'obra) | 1.004 | 24.86 | 24.959 |
| % | % | Costos directes complementaris | 2 % | 33.947 | 0.679 |
|  |  | Costos directes |  |  | 34.626 |

Residus:
- demolició: ruo170405 Ferro i acer. (component de residu); rendiment 20.06 kg; Codi LER 17 04 05; Massa de l'element 1 kg; Volum 0.000476 m3
