# Desmuntatge de persiana enrotllable de lamel·les

- Propietat de l'arxiu: CYPE Ingenieros S.A.
- Format: FIEBDC-3/2016
- Programa: Generador de preus de la construcció. CYPE Ingenieros, S.A.
- Data: 30/07/2024
- Divisa: EUR
- Costos indirectes: 3 %
- IVA: 21 %

## D Demolicions

### DL Fusteria, vidres i proteccions solars

#### DLS Proteccions solars

**DLS040** m² Desmuntatge de persiana enrotllable de lamel·les.
Desmuntatge de persiana enrotllable de lamel·les, amb mitjans manuals, sense deteriorar els elements constructius als quals està subjecta, i càrrega manual sobre camió o contenidor.
Criteri de valoració econòmica: El preu inclou el desmuntatge dels accessoris i dels elements de fixació.
Inclou: Desmuntatge de l'element. Retirada i apilament del material desmuntat. Neteja de les restes de l'obra. Càrrega manual del material desmuntat i restes de l'obra sobre camió o contenidor.
Criteri d'amidament de projecte: Superfície mesurada segons documentació gràfica de Projecte.
Criteri de mesura d'obra: S'amidarà la superfície realment desmuntada segons especificacions de Projecte.

| Codi | Ut | Descripció | Rendiment | Preu | Import |
|---|---|---|---|---|---|
| mo011 | h | Oficial 1ª muntador. (mà d'obra) | 0.372 | 29.34 | 10.914 |
| mo080 | h | Ajudant muntador. (mà d'obra) | 0.372 | 25.28 | 9.404 |
| % | % | Costos directes complementaris | 2 % | 20.318 | 0.406 |
|  |  | Costos directes |  |  | 20.724 |

Residus:
- demolició: ruo170405 Ferro i acer. (component de residu); rendiment 0.75 kg; Codi LER 17 04 05; Massa de l'element 1 kg; Volum 0.000476 m3
- demolició: ruo170904 Residus barrejats de construcció i demolició diferents dels especificats en els codis 17 09 01, 17 09 02 i 17 09 03. (component de residu); rendiment 35 kg; Codi LER 17 09 04; Massa de l'element 1 kg; Volum 0.000667 m3
