# Aixecat de barana metàl·lica en escala

- Propietat de l'arxiu: CYPE Ingenieros S.A.
- Format: FIEBDC-3/2016
- Programa: Generador de preus de la construcció. CYPE Ingenieros, S.A.
- Data: 30/07/2024
- Divisa: EUR
- Costos indirectes: 3 %
- IVA: 21 %

## D Demolicions

### DP Particions

#### DPD Defenses

**DPD010** m Aixecat de barana metàl·lica en escala.
Aixecat amb mitjans manuals i equip de oxitall, de barana metàl·lica en forma recta, de 100 cm d'altura, situada en escala i fixada, sense deteriorar els elements constructius als quals està subjecta, i càrrega manual sobre camió o contenidor.
Criteri de valoració econòmica: El preu inclou el desmuntatge dels accessoris i dels elements de fixació.
Inclou: Aixecat de l'element. Retirada i apilament del material aixecat. Neteja de les restes de l'obra. Càrrega manual del material aixecat i restes de l'obra sobre camió o contenidor.
Criteri d'amidament de projecte: Longitud mesurada segons documentació gràfica de Projecte.
Criteri de mesura d'obra: S'amidarà la longitud realment desmuntada segons especificacions de Projecte.

| Codi | Ut | Descripció | Rendiment | Preu | Import |
|---|---|---|---|---|---|
| mq08sol010 | h | Equip d'oxitall, amb acetilè com combustible i oxigen com comburent. (maquinària) | 0.13 | 8.25 | 1.073 |
| mo019 | h | Oficial 1ª soldador. (mà d'obra) | 0.166 | 28.86 | 4.791 |
| mo113 | h | Peó ordinari construcció. (mà d'obra) | 0.332 | 23.81 | 7.905 |
| % | % | Costos directes complementaris | 2 % | 13.769 | 0.275 |
|  |  | Costos directes |  |  | 14.044 |

Residus:
- demolició: ruo170405 Ferro i acer. (component de residu); rendiment 15.818 kg; Codi LER 17 04 05; Massa de l'element 1 kg; Volum 0.000476 m3
