# Aixecat de revestiments lleugers

- Propietat de l'arxiu: CYPE Ingenieros S.A.
- Format: FIEBDC-3/2016
- Programa: Generador de preus de la construcció. CYPE Ingenieros, S.A.
- Data: 30/07/2024
- Divisa: EUR
- Costos indirectes: 3 %
- IVA: 21 %

## D Demolicions

### DR Revestiments i extradossats

#### DRD Decoratius

**DRD010** m² Aixecat de revestiments lleugers.
Aixecat de revestiment de paper en paraments interiors, amb mitjans manuals, sense deteriorar la superfície suport, que quedarà al descobert i preparada per al seu posterior revestiment, i càrrega manual sobre camió o contenidor.
Inclou: Aixecat de l'element. Retirada i apilament del material aixecat. Neteja de les restes de l'obra. Càrrega manual del material aixecat i restes de l'obra sobre camió o contenidor.
Criteri d'amidament de projecte: Superfície mesurada segons documentació gràfica de Projecte.
Criteri de mesura d'obra: S'amidarà la superfície realment enderrocada segons especificacions de Projecte.

| Codi | Ut | Descripció | Rendiment | Preu | Import |
|---|---|---|---|---|---|
| mo113 | h | Peó ordinari construcció. (mà d'obra) | 0.201 | 23.81 | 4.786 |
| % | % | Costos directes complementaris | 2 % | 4.786 | 0.096 |
|  |  | Costos directes |  |  | 4.882 |

Residus:
- demolició: ruo170904 Residus barrejats de construcció i demolició diferents dels especificats en els codis 17 09 01, 17 09 02 i 17 09 03. (component de residu); rendiment 0.01 kg; Codi LER 17 09 04; Massa de l'element 1 kg; Volum 0.000667 m3
- demolició: ruo200101 Paper i cartró. (component de residu); rendiment 0.235 kg; Codi LER 20 01 01; Massa de l'element 1 kg; Volum 0.001333 m3
