# Acer en estructura de passarel·la de vianants

- Propietat de l'arxiu: CYPE Ingenieros S.A.
- Format: FIEBDC-3/2016
- Programa: Generador de preus de la construcció. CYPE Ingenieros, S.A.
- Data: 30/07/2024
- Divisa: EUR
- Costos indirectes: 3 %
- IVA: 21 %

## E Estructures

### EA Acer

#### EAE Escales, passarel·les i plataformes de treball

**EAE020** kg Acer en estructura de passarel·la de vianants.
Acer UNE-EN 10025 S235JR, en estructura de passarel·la de vianants, formada per peces simples de perfils laminats en calent de les sèries IPN, IPE, UPN, HEA, HEB o HEM, acabat amb emprimació antioxidant, amb unions soldades en obra.
Criteri de valoració econòmica: El preu inclou les soldadures, els talls, les escapçadures, les peces especials, els casquets i els elements auxiliars de muntatge.
Inclou: Replanteig de la passarel·la de vianants. Col·locació i fixació provisional dels perfils. Aplomat i anivellació. Execució de les unions soldades.
Criteri d'amidament de projecte: Pes nominal mesurat segons documentació gràfica de Projecte.
Criteri de mesura d'obra: Es determinarà, a partir del pes obtingut en bàscula oficial de les unitats arribades a obra, el pes de les unitats realment executades segons especificacions de Projecte.

| Codi | Ut | Descripció | Rendiment | Preu | Import |
|---|---|---|---|---|---|
| mt07ala010aeb | kg | Acer laminat UNE-EN 10025 S235JR, en perfils laminats en calent, peces simples, per aplicacions estructurals, acabat amb emprimació antioxidant. Treballat i muntat en taller, per a col·locar amb unions soldades en obra. (material) | 1 | 1.49 | 1.490 |
| mq08sol020 | h | Equip i elements auxiliars per soldadura elèctrica. (maquinària) | 0.017 | 3.42 | 0.058 |
| mo047 | h | Oficial 1ª muntador d'estructura metàl·lica. (mà d'obra) | 0.295 | 28.39 | 8.375 |
| mo094 | h | Ajudant muntador d'estructura metàl·lica. (mà d'obra) | 0.295 | 25.25 | 7.449 |
| % | % | Costos directes complementaris | 2 % | 17.372 | 0.347 |
|  |  | Costos directes |  |  | 17.719 |

Residus:
- col·locació: mt07ala010aeb; factor de residu 0.004752

## Recursos

**mt07ala010aeb** kg Acer laminat UNE-EN 10025 S235JR
Dades tècniques: Cost energètic 9.830 MJ; Emissió de CO2 0.510 kg; Codi LER 17 04 05; Massa de l'element 1 kg; Volum 0.000476 m3
