# Estructura metàl·lica lleugera autoportant de coberta inclinada

- Propietat de l'arxiu: CYPE Ingenieros S.A.
- Format: FIEBDC-3/2016
- Programa: Generador de preus de la construcció. CYPE Ingenieros, S.A.
- Data: 30/07/2024
- Divisa: EUR
- Costos indirectes: 3 %
- IVA: 21 %

## E Estructures

### EA Acer

#### EAT Estructures per a cobertes

**EAT020** m² Estructura metàl·lica lleugera autoportant de coberta inclinada.
Estructura metàl·lica lleugera autoportant de coberta inclinada, sobre espai no habitable formada per acer UNE-EN 10162 S235JRC, en perfils conformats en fred de les sèries L, U, C o Z, acabat galvanitzat, amb una quantia d'acer de 5 kg/m².
Criteri de valoració econòmica: El preu inclou els cargols, els talls, les escapçadures, les peces especials, els casquets i els elements auxiliars de muntatge.
Inclou: Replanteig i marcat dels eixos. Hissat i presentació dels extrems de l'estructura mitjançant grua. Aplomat. Resolució de les unions. Reglatges de les peces i ajustament definitiu de les unions entre els diferents components de l'estructura.
Criteri d'amidament de projecte: Superfície mesurada pel seu intradós en veritable magnitud, segons documentació gràfica de Projecte.
Criteri de mesura d'obra: Es mesurarà, en veritable magnitud, pel intradós, la superfície realment executada segons especificacions de Projecte.

| Codi | Ut | Descripció | Rendiment | Preu | Import |
|---|---|---|---|---|---|
| mt07ali005a | kg | Acer UNE-EN 10162 S235JRC, en perfils conformats en fred de les sèries L, U, C o Z, acabat galvanitzat, inclús accessoris, cargols i elements d'ancoratge. (material) | 5 | 4.5 | 22.500 |
| mo047 | h | Oficial 1ª muntador d'estructura metàl·lica. (mà d'obra) | 0.443 | 28.39 | 12.577 |
| mo094 | h | Ajudant muntador d'estructura metàl·lica. (mà d'obra) | 0.443 | 25.25 | 11.186 |
| % | % | Costos directes complementaris | 2 % | 46.263 | 0.925 |
|  |  | Costos directes |  |  | 47.188 |

Residus:
- col·locació: mt07ali005a; factor de residu 0.0045

## Recursos

**mt07ali005a** kg Acer UNE-EN 10162 S235JRC
Dades tècniques: Cost energètic 9.830 MJ; Emissió de CO2 0.510 kg; Codi LER 17 04 05; Massa de l'element 1 kg; Volum 0.000476 m3
