# Transport, posta en obra i retirada d'equip complet per a injecció en treballs de consolidació de murs de maçoneria

- Propietat de l'arxiu: CYPE Ingenieros S.A.
- Format: FIEBDC-3/2016
- Programa: Generador de preus de la construcció. CYPE Ingenieros, S.A.
- Data: 30/07/2024
- Divisa: EUR
- Costos indirectes: 3 %
- IVA: 21 %

## E Estructures

### EC Pedreria

#### ECY Reparacions

**ECY020** U Transport, posta en obra i retirada d'equip complet per a injecció en treballs de consolidació de murs de maçoneria.
Transport, posta en obra i retirada d'equip complet per a injecció a baixa pressió (màxim 1 atm en broquet), injectors i material complementari, en treballs de consolidació de murs de maçoneria, a una distància d'entre 200 i 500 km.
Criteri de valoració econòmica: El preu inclou el desplaçament a l'obra del personal especialitzat.
Inclou: Transport a l'obra. Muntatge de l'equip. Desmuntatge de l'equip. Retirada de l'equip>.
Criteri d'amidament de projecte: Nombre d'unitats previstes, segons documentació gràfica de Projecte.
Criteri de mesura d'obra: Es mesurarà el nombre d'unitats realment executades segons especificacions de Projecte.

| Codi | Ut | Descripció | Rendiment | Preu | Import |
|---|---|---|---|---|---|
| mq06eim040b | U | Transport, posada en obra i retirada d'equip complet per a realització d'injeccions per a consolidació de murs de maçoneria, a una distància d'entre 200 i 500 km. (maquinària) | 1.159 | 560 | 649.040 |
| % | % | Costos directes complementaris | 2 % | 649.040 | 12.981 |
|  |  | Costos directes |  |  | 662.021 |
